# Essai sur bitume asphaltique

- Propriété du fichier: CYPE Ingenieros S.A.
- Format: FIEBDC-3/2016
- Logiciel: Générateur de prix de la construction. CYPE Ingenieros, S.A.
- Date: 20/06/2024
- Zone géographique: Maroc
- Devise: MAD
- Coûts indirects: 3 %
- Frais généraux: 13 %
- Bénéfice: 6 %
- TVA: 20 %

## Q Contrôle de qualité et essais

### QH Matériaux bitumineux

#### QHE Bitumes et émulsions bitumineuses

**QHE020** U Essai sur bitume asphaltique.
Essais à réaliser en laboratoire accrédité dans le domaine technique correspondant, sur un échantillon de bitume asphaltique, pris sur site, pour la détermination des caractéristiques suivantes: consistance avec pénétromètre et aiguille de pénétration, récupération élastique selon NF EN 13398. Comprend le déplacement sur site, la prise d'échantillon et le rapport des résultats.
Inclut: Déplacement sur chantier. Prise d'échantillons. Réalisation des essais. Rédaction d'un rapport des résultats des essais réalisés.
Critère pour le métré: Essai à réaliser, selon documentation du Plan de contrôle de qualité.

| Code | U | Désignation | Quantité | Prix | Montant |
|---|---|---|---|---|---|
| mt49des010 | U | Répercussion de déplacement sur site pour la prise d'échantillons. (matériau) | 1 | 7.11 | 7.110 |
| mt49lib005 | U | Prise d'un échantillon de liant bitumineux, selon NF EN 58. (matériau) | 1 | 253.99 | 253.990 |
| mt49lib010 | U | Essai pour déterminer la consistance d'un échantillon de bitume asphaltique avec pénétromètre et aiguille de pénétration. (matériau) | 1 | 422.1 | 422.100 |
| mt49lib020 | U | Essai pour déterminer la récupération élastique d'un échantillon de bitume asphaltique, selon NF EN 13398. (matériau) | 1 | 1339.7 | 1339.700 |
| mt49lib120a | U | Rapport des résultats des essais réalisés sur un échantillon de bitume asphaltique. (matériau) | 1 | 922.35 | 922.350 |
| % | % | Frais de chantier des unités d'ouvrage | 2 % | 2945.250 | 58.905 |
|  |  | Coûts directs |  |  | 3004.155 |
