# Rénovation énergétique de façade, avec isolation thermique et bardage rapporté ventilé de panneaux composites

- Propriété du fichier: CYPE Ingenieros S.A.
- Format: FIEBDC-3/2016
- Logiciel: Générateur de prix de la construction. CYPE Ingenieros, S.A.
- Date: 17/09/2024
- Zone géographique: Maroc
- Devise: MAD
- Coûts indirects: 3 %
- Frais généraux: 13 %
- Bénéfice: 6 %
- TVA: 20 %

## R Rénovation énergétique

### RF Murs

#### RFE Systèmes d'isolation par l'extérieur

**RFE130** m² Rénovation énergétique de façade, avec isolation thermique et bardage rapporté ventilé de panneaux composites.
Rénovation énergétique de façade. ISOLATION THERMIQUE: panneau en laine minérale, selon NF EN 13162, de 40 mm d'épaisseur, revêtu sur une de ses faces par un voile noir, résistance thermique 1,25 m²K/W, conductivité thermique 0,032 W/(mK), placé bord à bord, avec des fixations mécaniques sur la façade existante; BARDAGE RAPPORTÉ VENTILÉ: de panneaux composites de 2000 à 6800 mm de longueur, 1000 mm de hauteur et 4 mm d'épaisseur, composés de deux tôles en alliage d'aluminium EN AW-5005-A H22, de 0,5 mm d'épaisseur, laquées avec PVDF par leur face extérieure, finition mat, avec film de protection plastique, unies par un noyau central minéral, de 3 mm d'épaisseur, Euroclasse B-s1, d0 de réaction au feu, en forme de cassettes; mise en place en position verticale via le système d'ancrage caché avec pièces d'accrochage, sur l'ossature de soutien en aluminium extrudé. Comprend le ruban autoadhésif pour le scellement des joints entre les panneaux isolants et les pièces en néoprène pour éviter les ponts thermiques et les tire-fonds et les chevilles à expansion en acier inoxydable A2, pour la fixation de l'ossature de soutien.
Critère d'évaluation économique: Le prix ne comprend pas la préparation de la surface support.
Inclut: Implantation de l'isolant. Découpe et préparation de l'isolant. Fixation de l'isolant. Implantation des joints de dilatation et des pans. Implantation du calepinage du revêtement et des points d'ancrage de l'ossature de soutien. Fixation de l'ossature de soutien à la paroi principale et au plancher. Préparation du revêtement. Aplomb, nivellement et alignement du revêtement. Fixation définitive du revêtement à l'ossature de soutien. Réalisation de tous les travaux nécessaires pour la résolution des ouvertures.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt16lva070b | m² | Panneau en laine minérale, selon NF EN 13162, de 40 mm d'épaisseur, revêtu sur une de ses faces par un voile noir, résistance thermique 1,25 m²K/W, conductivité thermique 0,032 W/(mK), Euroclasse A1 de réaction au feu selon NF EN 13501-1, capacité d'absorption d'eau à court terme <=1 kg/m² et coefficient de résistance à la diffusion de la vapeur d'eau 1. (matériau) | 1.05 | 135.39 | 142.160 |
| mt16aaa020ab | U | Fixation mécanique pour panneaux isolants de laine minérale, placés directement sur la surface support. (matériau) | 4 | 2.74 | 10.960 |
| mt16aaa030 | m | Ruban autoadhésif pour le scellement des joints. (matériau) | 0.44 | 4.11 | 1.808 |
| mt12pra010ob | m² | Panneau composite de 2000 à 6800 mm de longueur, 1000 mm de hauteur et 4 mm d'épaisseur, composé de deux tôles en alliage d'aluminium EN AW-5005-A H22, de 0,5 mm d'épaisseur, laquées avec PVDF par leur face extérieure, finition mat, avec film de protection plastique, unies par un noyau central minéral, de 3 mm d'épaisseur, Euroclasse B-s1, d0 de réaction au feu selon NF EN 13501-1, formant une cassette verticale avec des plis de 50 mm sur ses côtés verticaux et des doubles plis sur ses côtés horizontaux, les coins étant raidis à l'intérieur avec des platines en aluminium ou des cornières le long des plis verticaux, au maximum, tous les 500 mm de longueur; avec des rainures d'accroche renforcées à l'intérieur de la cassette avec des platines en aluminium, renforts disposés le long des plis horizontaux et renforts intermédiaires collés sur leur face arrière; avec pièces à accroche en acier inoxydable pour la fixation du revêtement à l'ossature de soutien; avec le prix augmenté de 5% pour cause de pièces spéciales pour la résolution des points singuliers. (matériau) | 1 | 543.44 | 543.440 |
| mt12pra100b | m² | Sous-structure support, pour le soutien du bardage, par système d'ancrage caché avec pièces d'accrochage, formée de profilés verticaux en U, en aluminium extrudé de composition EN AW-6063 T6 de 4 m de longueur maximum et équerres de charge et équerres d'appui; avec pièces en néoprène pour éviter les ponts thermiques, tirefonds en acier inoxydable A2 et chevilles en nylon pour la fixation des profilés à la couche principale et chevilles à expansion, en acier inoxydable A2 pour la fixation des profilés au plancher. (matériau) | 1 | 350.81 | 350.810 |
| mo054 | h | Compagnon professionnel III/CP2 poseur d'isolants rigides ou flexibles. (main-d'œuvre) | 0.152 | 59.53 | 9.049 |
| mo101 | h | Ouvrier professionnel II/OP poseur d'isolants rigides ou flexibles. (main-d'œuvre) | 0.152 | 51.29 | 7.796 |
| mo052 | h | Compagnon professionnel III/CP2 poseur de systèmes de façades préfabriqués. (main-d'œuvre) | 1.063 | 59.53 | 63.280 |
| mo099 | h | Ouvrier professionnel II/OP poseur de systèmes de façades préfabriqués. (main-d'œuvre) | 1.063 | 51.29 | 54.521 |
| % | % | Frais de chantier des unités d'ouvrage | 3 % | 1183.824 | 35.515 |
|  |  | Coûts directs |  |  | 1219.339 |

Déchets:
- pose: mt16lva070b; facteur de déchet 0.0472725
- pose: mt16aaa030 Ruban autoadhésif pour le scellement des joints; facteur de déchet 0.07
- pose: mt12pra010ob; facteur de déchet 0.024
- pose: mt12pra100b; facteur de déchet 0.024

## Ressources

**mt16lva070b** m² Panneau en laine minérale
Données techniques: Coût énergétique 64.882 MJ; Émission de CO2 3.173 kg; Code CED 17 06 04; Masse de l'élément 1.6 kg; Volume 0.002667 m3
Déchets:
- emballage: re170203 Plastique. (composant de déchet); quantité 0.024 kg; Code CED 17 02 03; Masse de l'élément 1 kg; Volume 0.001667 m3

**mt16aaa020ab** U Fixation mécanique pour panneaux isolants de laine minérale, placés directement sur la surface support
Données techniques: Coût énergétique 0.233 MJ; Émission de CO2 0.071 kg
Déchets:
- emballage: re150101 Emballages en papier et en carton. (composant de déchet); quantité 0.072 kg; Code CED 15 01 01; Masse de l'élément 1 kg; Volume 0.001333 m3

**mt16aaa030** m Ruban autoadhésif pour le scellement des joints
Données techniques: Coût énergétique 0.339 MJ; Émission de CO2 0.017 kg; Code CED 17 06 04; Masse de l'élément 0.0025 kg; Volume 0.000004 m3
Déchets:
- emballage: re170203 Plastique; quantité 0.001 kg

**mt12pra010ob** m² Panneau composite de 2000 à 6800 mm de longueur
Données techniques: Coût énergétique 646.139 MJ; Émission de CO2 38.643 kg; Code CED 17 09 04; Masse de l'élément 7.6 kg; Volume 0.005067 m3
Déchets:
- emballage: re150101 Emballages en papier et en carton; quantité 0.048 kg
- emballage: re170203 Plastique; quantité 1.01 kg

**mt12pra100b** m² Sous-structure support
Données techniques: Coût énergétique 337.981 MJ; Émission de CO2 24.826 kg; Code CED 17 04 02; Masse de l'élément 3 kg; Volume 0.002 m3
Déchets:
- emballage: re170203 Plastique; quantité 0.022 kg
