# Rénovation énergétique de comble perdu, avec isolation thermique par l'intérieur. Système "ISOVER"

- Propriété du fichier: CYPE Ingenieros S.A.
- Format: FIEBDC-3/2016
- Logiciel: Générateur de prix de la construction. CYPE Ingenieros, S.A.
- Date: 19/06/2024
- Zone géographique: Maroc
- Devise: MAD
- Coûts indirects: 3 %
- Frais généraux: 13 %
- Bénéfice: 6 %
- TVA: 20 %

## R Rénovation énergétique

### RT Toits

#### RTB Systèmes d'isolation par l'intérieur de combles perdus sous toitures inclinées

**RTB010** m² Rénovation énergétique de comble perdu, avec isolation thermique par l'intérieur. Système "ISOVER".
Rénovation énergétique de comble perdu, avec isolation thermique par l'intérieur. Système "ISOVER" constitué de: matelas léger en laine de verre, IBR Velo "ISOVER", revêtue sur une de ses faces avec un voile de verre qui augmente sa résistance à la traction, de 100 mm d'épaisseur, selon NF EN 13162, résistance thermique 2,25 m²K/W, conductivité thermique 0,044 W/(mK). Comprend le ruban autoadhésif pour le scellement des joints.
Inclut: Nettoyage du plancher. Coupe, ajustement et fixation de l'isolation.
Critère pour le métré: Surface mesurée selon documentation graphique du Projet.
Critère pour le mémoire: On mesurera la surface réellement exécutée selon les spécifications du Projet.

| Code | U | Désignation | Quantité | Prix | Montant |
|---|---|---|---|---|---|
| mt16lvi010abf | m² | Matelas léger en laine de verre, IBR Velo "ISOVER", revêtue sur une de ses faces avec un voile de verre qui augmente sa résistance à la traction, de 100 mm d'épaisseur, selon NF EN 13162, résistance thermique 2,25 m²K/W, conductivité thermique 0,044 W/(mK), Euroclasse A1 de réaction au feu selon NF EN 13501-1, capacité d'absorption d'eau à court terme <=1 kg/m² et coefficient de résistance à la diffusion de la vapeur d'eau 1. (matériau) | 1.1 | 76.63 | 84.293 |
| mt16aaa030 | m | Ruban autoadhésif pour le scellement des joints. (matériau) | 1 | 4.11 | 4.110 |
| mo054 | h | Compagnon professionnel III/CP2 poseur d'isolants rigides ou flexibles. (main-d'œuvre) | 0.09 | 59.53 | 5.358 |
| mo101 | h | Ouvrier professionnel II/OP poseur d'isolants rigides ou flexibles. (main-d'œuvre) | 0.09 | 51.29 | 4.616 |
| % | % | Frais de chantier des unités d'ouvrage | 2 % | 98.377 | 1.968 |
|  |  | Coûts directs |  |  | 100.345 |

Déchets:
- pose: mt16lvi010abf; facteur de déchet 0.048
- pose: mt16aaa030 Ruban autoadhésif pour le scellement des joints; facteur de déchet 0.07

## Ressources

**mt16lvi010abf** m² Matelas léger en laine de verre
Données techniques: Coût énergétique 158.645 MJ; Émission de CO2 7.755 kg; Code CED 17 06 04; Masse de l'élément 4 kg; Volume 0.006667 m3
Déchets:
- emballage: re170203 Plastique. (composant de déchet); quantité 0.024 kg; Code CED 17 02 03; Masse de l'élément 1 kg; Volume 0.001667 m3

**mt16aaa030** m Ruban autoadhésif pour le scellement des joints
Données techniques: Coût énergétique 0.339 MJ; Émission de CO2 0.017 kg; Code CED 17 06 04; Masse de l'élément 0.0025 kg; Volume 0.000004 m3
Déchets:
- emballage: re170203 Plastique; quantité 0.001 kg
