# Location d'une cabine préfabriquée pour vestiaires

- Propriété du fichier: CYPE Ingenieros S.A.
- Format: FIEBDC-3/2016
- Logiciel: Générateur de prix de la construction. CYPE Ingenieros, S.A.
- Date: 17/09/2024
- Zone géographique: Maroc
- Devise: MAD
- Coûts indirects: 3 %
- Frais généraux: 13 %
- Bénéfice: 6 %
- TVA: 20 %

## S Sécurité et santé

### SP Installations provisoires d'hygiène et de bien-être

#### SPC Cabines (location/construction/adaptation des locaux)

**SPC030** U Location d'une cabine préfabriquée pour vestiaires.
Mois de location d'une cabine préfabriquée pour vestiaires sur chantier, de dimensions 4,20x2,33x2,30 m (9,80 m²), composée de: une structure métallique, un clos et couvert en tôle avec finition de peinture prélaquée, toiture en tôle, isolation intérieure, installation d'électricité, tubes fluorescents et point d'éclairage extérieur, fenêtres en aluminium avec vitres et grilles de défense, porte d'entrée en tôle, sol en aggloméré revêtu de PVC continu et de polystyrène avec appui de base en tôle et revêtement d'un panneau dans les parois.
Critère d'évaluation économique: Le prix comprend le nettoyage et la maintenance de la cabine pendant la période de location.
Inclut: Montage, installation et vérification.
Critère pour le métré: Nombre d'unités prévues, selon Plan général de coordination en matière de sécurité et de protection de la santé.
Critère pour le mémoire: Amortissement sous forme de location mensuelle, selon les conditions définies dans le contrat souscrit avec l'entreprise fournisseur.

| Code | U | Désignation | Quantité | Prix | Montant |
|---|---|---|---|---|---|
| mt50cas050a | U | Mois de location d'une cabine pour vestiaires sur chantier, de 4,20x2,33x2,30 (9,80) m², constitué de: structure métallique de profilés formés à froid; fermeture en tôle nervurée et galvanisée avec finition de peinture prélaquée; couverture en tôle galvanisée ondulée renforcée avec un profilé en acier; isolation intérieure avec de la laine de verre combinée avec polystyrène expansé; installation d'électricité et force avec prise extérieure à 230 V; tubes fluorescents et point d'éclairage extérieur; fenêtres glissantes en aluminium anodisé, avec vitre de 6 mm et grilles de défense; porte d'entrée en tôle galvanisée de 1 mm avec serrure; sol en aggloméré revêtu en PVC continu de 2 mm et polystyrène de 50 mm avec appui sur base de tôle galvanisée de section trapézoïdale et revêtement de planche mélaminé sur les parois. (matériau) | 1 | 1340.63 | 1340.630 |
| % | % | Frais de chantier des unités d'ouvrage | 2 % | 1340.630 | 26.813 |
|  |  | Coûts directs |  |  | 1367.443 |
