# Adaptation du local comme cabine provisoire pour stockage

- Propriété du fichier: CYPE Ingenieros S.A.
- Format: FIEBDC-3/2016
- Logiciel: Générateur de prix de la construction. CYPE Ingenieros, S.A.
- Date: 17/09/2024
- Zone géographique: Maroc
- Devise: MAD
- Coûts indirects: 3 %
- Frais généraux: 13 %
- Bénéfice: 6 %
- TVA: 20 %

## S Sécurité et santé

### SP Installations provisoires d'hygiène et de bien-être

#### SPC Cabines (location/construction/adaptation des locaux)

**SPC180** m² Adaptation du local comme cabine provisoire pour stockage.
Réalisation et démolition postérieure des travaux d'adaptation du local existant comme cabine provisoire pour stockage sur chantier, composée de: installation d'électricité, revêtement de granito sur les sols, enduit et peinture dans des parois, faux plafond en dalles de plâtre, portes en bois peintes et fenêtre en aluminium, avec vitres et grilles de défense.
Critère d'évaluation économique: Le prix comprend les travaux auxiliaires de maçonnerie.
Inclut: Revêtement des sols et des parois. Mise en place du faux plafond de plaques. Mise en place de la menuiserie. Connexion aux installations de l'ouvrage. Déconnexion des installations. Démolition de l'ensemble. Fragmentation des décombres en pièces maniables. Retrait et stockage des décombres. Nettoyage des restes d'ouvrage. Chargement manuel des décombres dans le camion ou la benne.
Critère pour le métré: Surface mesurée selon Plan général de coordination en matière de sécurité et de protection de la santé.
Critère pour le mémoire: On mesurera la surface réellement exécutée selon spécifications d'Étude ou d'Étude Basique de Sécurité et Santé.

| Code | U | Désignation | Quantité | Prix | Montant |
|---|---|---|---|---|---|
| mt50cat010c | m² | Adaptation d'un local existant comme cabine provisoire de chantier pour stockage, constitué de: installation d'électricité et force avec prise extérieure à 230 V; revêtement de granito sur les sols; enduit en plâtre et peinture sur les parois; faux plafond en dalles de plâtre; portes en bois arasées et peintes et fenêtres glissantes en aluminium naturel, avec vitre de 6 mm et grilles de défense. (matériau) | 1 | 1443.08 | 1443.080 |
| % | % | Frais de chantier des unités d'ouvrage | 2 % | 1443.080 | 28.862 |
|  |  | Coûts directs |  |  | 1471.942 |

Déchets:
- démolition: ruo010408 Déchets de gravats et roches triturées distincts de ceux mentionnés dans le code 01 04 07. (composant de déchet); quantité 0.39 kg; Code CED 01 04 08; Masse de l'élément 1 kg; Volume 0.000667 m3
- démolition: ruo150101 Emballages en papier et en carton. (composant de déchet); quantité 0.398 kg; Code CED 15 01 01; Masse de l'élément 1 kg; Volume 0.001333 m3
- démolition: ruo170101 Béton (bétons, mortiers et préfabriqués). (composant de déchet); quantité 6.181 kg; Code CED 17 01 01; Masse de l'élément 1 kg; Volume 0.000667 m3
- démolition: ruo170102 Briques. (composant de déchet); quantité 28.962 kg; Code CED 17 01 02; Masse de l'élément 1 kg; Volume 0.0008 m3
- démolition: ruo170107 Mélanges de béton, de briques, de tuiles et matériaux céramiques distincts de ceux spécifiés dans le code 17 01 06. (composant de déchet); quantité 5.101 kg; Code CED 17 01 07; Masse de l'élément 1 kg; Volume 0.0008 m3
- démolition: ruo170201 Bois. (composant de déchet); quantité 5.667 kg; Code CED 17 02 01; Masse de l'élément 1 kg; Volume 0.000909 m3
- démolition: ruo170202 Verre. (composant de déchet); quantité 0.171 kg; Code CED 17 02 02; Masse de l'élément 1 kg; Volume 0.001 m3
- démolition: ruo170203 Plastique. (composant de déchet); quantité 0.597 kg; Code CED 17 02 03; Masse de l'élément 1 kg; Volume 0.001667 m3
- démolition: ruo170411 Câbles distincts de ceux spécifiés dans le code 17 04 10. (composant de déchet); quantité 0.003 kg; Code CED 17 04 11; Masse de l'élément 1 kg; Volume 0.000667 m3
- démolition: ruo170604 Matériaux d'isolation distincts de ceux spécifiés dans les codes 17 06 01 et 17 06 03. (composant de déchet); quantité 0.02 kg; Code CED 17 06 04; Masse de l'élément 1 kg; Volume 0.001667 m3
- démolition: ruo170802 Matériaux de construction à partir de plâtre distincts de ceux spécifiés dans le code 17 08 01. (composant de déchet); quantité 11.835 kg; Code CED 17 08 02; Masse de l'élément 1 kg; Volume 0.001 m3
