# Plaque extérieure d'un interphone vidéo collectif

- Propriété du fichier: CYPE Ingenieros S.A.
- Format: FIEBDC-3/2016
- Logiciel: Générateur de prix de la construction. CYPE Ingenieros, S.A.
- Date: 17/09/2024
- Zone géographique: Maroc
- Devise: MAD
- Coûts indirects: 3 %
- Frais généraux: 13 %
- Bénéfice: 6 %
- TVA: 20 %

## T Équipements techniques

### TA Installations audiovisuelles

#### TAI Interphones et vidéo

**TAI030** U Plaque extérieure d'un interphone vidéo collectif.
Installation de plaque extérieure d'accès supplémentaire d'interphone vidéo digital pour 10 logements composée de: plaque extérieure de rue digital avec 10 boutons-poussoirs d'appel, fermeture supérieure et inférieure et caméra B/N, alimentateur. Comprend l'ouvre-portes, la visière, les répartiteurs de vidéo, le câblage et les boîtes.
Critère d'évaluation économique: Le prix ne comprend pas les travaux auxiliaires de maçonnerie pour installations.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 32 | 5.71 | 182.720 |
| mt40pea030c | m | Câble parallèle constitué de conducteurs de cuivre de 2x1,0 mm². (matériau) | 7 | 11.22 | 78.540 |
| mt40pga012 | m | Câble d'interphone vidéo constitué de conducteurs de cuivre de 2x0,25 mm² + 2x1,0 mm² et câble coaxial de 75 Ohm. (matériau) | 25 | 23.89 | 597.250 |
| mt40pga020b | U | Boîte à encastrer, pour module compact. (matériau) | 1 | 69.02 | 69.020 |
| mt40pga062b | U | Visière, pour module compact. (matériau) | 1 | 432.05 | 432.050 |
| mt40pgv070f | U | Module compact pour vidéo, avec 10 boutons-poussoirs d'appel sur deux colonnes, et fermeture supérieure et inférieure. (matériau) | 1 | 1982.38 | 1982.380 |
| mt40pga090c | U | Module de son, avec télécaméra B/N. (matériau) | 1 | 6094.73 | 6094.730 |
| mt40pga100b | U | Module microtraité. (matériau) | 1 | 1726.73 | 1726.730 |
| mt40pga110 | U | Module codificateur de boutons-poussoirs. (matériau) | 1 | 299.45 | 299.450 |
| mt40pga050b | U | Ouvre-portes électrique de courant continu. (matériau) | 1 | 243.3 | 243.300 |
| mt40pga130c | U | Source d'alimentation, pour 10 écrans et/ou téléphones avec installation numérique. (matériau) | 1 | 1504.54 | 1504.540 |
| mo003 | h | Compagnon professionnel III/CP2 électricien. (main-d'œuvre) | 17.949 | 59.53 | 1068.504 |
| mo102 | h | Ouvrier professionnel II/OP électricien. (main-d'œuvre) | 17.949 | 51.22 | 919.348 |
| % | % | Frais de chantier des unités d'ouvrage | 2 % | 15198.562 | 303.971 |
|  |  | Coûts directs |  |  | 15502.533 |

Déchets:
- pose: mt35aia010b; facteur de déchet 0.0275
- pose: mt40pea030c Câble parallèle constitué de conducteurs de cuivre de 2x1,0 mm²; facteur de déchet 0.0165169
- pose: mt40pga012 Câble d'interphone vidéo constitué de conducteurs de cuivre de 2x0,25 mm² + 2x1,0 mm² et câble coaxial de 75 Ohm; facteur de déchet 0.0154709

## Ressources

**mt35aia010b** m Tube souple en PVC
Données techniques: Coût énergétique 15.501 MJ; Émission de CO2 0.770 kg; Code CED 17 02 03; Masse de l'élément 0.16 kg; Volume 0.000267 m3

**mt40pea030c** m Câble parallèle constitué de conducteurs de cuivre de 2x1,0 mm²
Données techniques: Coût énergétique 0.691 MJ; Émission de CO2 0.068 kg; Code CED 17 04 11; Masse de l'élément 0.0178 kg; Volume 0.000012 m3
Déchets:
- emballage: re150101 Emballages en papier et en carton. (composant de déchet); quantité 0.065 kg; Code CED 15 01 01; Masse de l'élément 1 kg; Volume 0.001333 m3

**mt40pga012** m Câble d'interphone vidéo constitué de conducteurs de cuivre de 2x0,25 mm² + 2x1,0 mm² et câble coaxial de 75 Ohm
Données techniques: Coût énergétique 0.858 MJ; Émission de CO2 0.073 kg; Code CED 17 04 11; Masse de l'élément 0.0223 kg; Volume 0.000015 m3
Déchets:
- emballage: re150101 Emballages en papier et en carton; quantité 0.067 kg

**mt40pga020b** U Boîte à encastrer, pour module compact
Données techniques: Coût énergétique 0.016 MJ; Émission de CO2 0.026 kg
Déchets:
- emballage: re150101 Emballages en papier et en carton; quantité 0.03 kg

**mt40pga062b** U Visière, pour module compact
Données techniques: Coût énergétique 0.133 MJ; Émission de CO2 0.210 kg
Déchets:
- emballage: re150101 Emballages en papier et en carton; quantité 0.247 kg

**mt40pgv070f** U Module compact pour vidéo, avec 10 boutons-poussoirs d'appel sur deux colonnes, et fermeture supérieure et inférieure
Données techniques: Coût énergétique 143.128 MJ; Émission de CO2 9.482 kg
Déchets:
- emballage: re150101 Emballages en papier et en carton; quantité 0.247 kg

**mt40pga090c** U Module de son, avec télécaméra B/N
Données techniques: Coût énergétique 0.160 MJ; Émission de CO2 0.252 kg
Déchets:
- emballage: re150101 Emballages en papier et en carton; quantité 0.296 kg

**mt40pga100b** U Module microtraité
Données techniques: Coût énergétique 0.133 MJ; Émission de CO2 0.210 kg
Déchets:
- emballage: re150101 Emballages en papier et en carton; quantité 0.247 kg

**mt40pga110** U Module codificateur de boutons-poussoirs
Données techniques: Coût énergétique 0.133 MJ; Émission de CO2 0.210 kg
Déchets:
- emballage: re150101 Emballages en papier et en carton; quantité 0.247 kg

**mt40pga050b** U Ouvre-portes électrique de courant continu
Données techniques: Coût énergétique 2.890 MJ; Émission de CO2 0.209 kg
Déchets:
- emballage: re150101 Emballages en papier et en carton; quantité 0.072 kg

**mt40pga130c** U Source d'alimentation, pour 10 écrans et/ou téléphones avec installation numérique
Données techniques: Coût énergétique 37.589 MJ; Émission de CO2 2.007 kg
Déchets:
- emballage: re150101 Emballages en papier et en carton; quantité 0.036 kg
