# Patère pour salle de bain

- Propriété du fichier: CYPE Ingenieros S.A.
- Format: FIEBDC-3/2016
- Logiciel: Générateur de prix de la construction. CYPE Ingenieros, S.A.
- Date: 19/06/2024
- Zone géographique: Maroc
- Devise: MAD
- Coûts indirects: 3 %
- Frais généraux: 13 %
- Bénéfice: 6 %
- TVA: 20 %

## T Équipements techniques

### TB Équipements sanitaires

#### TBA Accessoires

**TBA090** U Patère pour salle de bain.
Patère pour salle de bain, double, en acier inoxydable AISI 304, finition satiné. Fixation au support avec les fixations fournies par le fabricant.
Inclut: Implantation. Mise en place et fixation.
Critère pour le métré: Nombre d'unités prévues, selon documentation graphique du Projet.
Critère pour le mémoire: On mesurera le nombre d'unités réellement mises en place selon les spécifications du Projet.

| Code | U | Désignation | Quantité | Prix | Montant |
|---|---|---|---|---|---|
| mt31abp070hi | U | Patère pour salle de bain, double, en acier inoxydable AISI 304, finition satiné. (matériau) | 1 | 735.34 | 735.340 |
| mo107 | h | Ouvrier professionnel II/OP plombier. (main-d'œuvre) | 0.249 | 51.22 | 12.754 |
| % | % | Frais de chantier des unités d'ouvrage | 2 % | 748.094 | 14.962 |
|  |  | Coûts directs |  |  | 763.056 |
