# Séparateur d'urinoirs en verre trempé

- Propriété du fichier: CYPE Ingenieros S.A.
- Format: FIEBDC-3/2016
- Logiciel: Générateur de prix de la construction. CYPE Ingenieros, S.A.
- Date: 07/11/2024
- Zone géographique: Maroc
- Devise: MAD
- Coûts indirects: 3 %
- Frais généraux: 13 %
- Bénéfice: 6 %
- TVA: 20 %

## T Équipements techniques

### TB Équipements sanitaires

#### TBW WC et urinoirs

**TBW210** U Séparateur d'urinoirs en verre trempé.
Séparateur d'urinoirs en verre trempé, finition satinée, de couleur blanche, code de commande, de 432x754x40 mm.
Inclut: Mise en place et fixation.
Critère pour le métré: Nombre d'unités prévues, selon documentation graphique du Projet.
Critère pour le mémoire: On mesurera le nombre d'unités réellement mises en place selon les spécifications du Projet.

| Code | U | Désignation | Quantité | Prix | Montant |
|---|---|---|---|---|---|
| mt30uge310e | U | Séparateur d'urinoirs en verre trempé, finition satinée, de couleur blanche, code de commande, de 432x754x40 mm, avec couvercle, support mural finition anodisée, brossée avec résistance à la corrosion et fixations. (matériau) | 1 | 9591.89 | 9591.890 |
| mo008 | h | Compagnon professionnel III/CP2 plombier. (main-d'œuvre) | 0.623 | 59.53 | 37.087 |
| % | % | Frais de chantier des unités d'ouvrage | 2 % | 9628.977 | 192.580 |
|  |  | Coûts directs |  |  | 9821.557 |
