# Réservoir préfabriqué pour le stockage des granulés

- Propriété du fichier: CYPE Ingenieros S.A.
- Format: FIEBDC-3/2016
- Logiciel: Générateur de prix de la construction. CYPE Ingenieros, S.A.
- Date: 19/06/2024
- Zone géographique: Maroc
- Devise: MAD
- Coûts indirects: 3 %
- Frais généraux: 13 %
- Bénéfice: 6 %
- TVA: 20 %

## T Équipements techniques

### TC ECS et chauffage

#### TCB Biomasse

**TCB090** U Réservoir préfabriqué pour le stockage des granulés.
Réservoir souterrain pour stockage des granulés, préfabriqué en plastique, totalement hermétique, de 2,35 m de diamètre et 3,08 m de hauteur, volume maximum 8 m³. Totalement monté, connecté et testé.
Inclut: Implantation. Mise en place du réservoir. Connexion au système d'extraction.
Critère pour le métré: Nombre d'unités prévues, selon documentation graphique du Projet.
Critère pour le mémoire: On mesurera le nombre d'unités réellement exécutées selon les spécifications du Projet.

| Code | U | Désignation | Quantité | Prix | Montant |
|---|---|---|---|---|---|
| mt38cbh040a | U | Réservoir souterrain pour stockage des granulés, préfabriqué en plastique, totalement hermétique, de 2,35 m de diamètre et 3,08 m de hauteur, volume maximum 8 m³, avec système automatique d'extraction du combustible. (matériau) | 1 | 116020.22 | 116020.220 |
| mt38cbh120a | U | Dispositif de protection du moteur, pour système d'aspiration du combustible depuis un réservoir enterré. (matériau) | 1 | 5590.21 | 5590.210 |
| mo003 | h | Compagnon professionnel III/CP2 électricien. (main-d'œuvre) | 1.198 | 59.53 | 71.317 |
| mo102 | h | Ouvrier professionnel II/OP électricien. (main-d'œuvre) | 1.198 | 51.22 | 61.362 |
| % | % | Frais de chantier des unités d'ouvrage | 2 % | 121743.109 | 2434.862 |
|  |  | Coûts directs |  |  | 124177.971 |
