# Poêle à granulés

- Propriété du fichier: CYPE Ingenieros S.A.
- Format: FIEBDC-3/2016
- Logiciel: Générateur de prix de la construction. CYPE Ingenieros, S.A.
- Date: 06/11/2024
- Zone géographique: Maroc
- Devise: MAD
- Coûts indirects: 3 %
- Frais généraux: 13 %
- Bénéfice: 6 %
- TVA: 20 %

## T Équipements techniques

### TC ECS et chauffage

#### TCB Biomasse

**TCB010** U Poêle à granulés.
Poêle à granulés, puissance thermique nominale de 3,8 à 9 kW, rendement 89%, volume chauffable, calculé avec une exigence de 40 W/m³, 220 m³, revêtement de faïence couleur anthracite, système de ventilation forcée contrôlée électroniquement, avec contrôle à distance, composée de frontal (porte, grille et porte inférieure) en fonte, foyer de briques réfractaires, brûleur en fonte, verre vitrocéramique résistant à 800°C, panneau de contrôle avec écran led, thermostat-programmateur, diffuseur de flux à air dirigeable, poignée cachée pour ouverture, humidificateur d'air ambiant et réservoir pour granulés de 25 litres. Comprend les accessoires de connexion au conduit d'évacuation des produits de la combustion, sans inclure ce conduit. Totalement montée et connectée.
Inclut: Implantation du chauffage. Présentation des éléments. Montage du poêle et de ses accessoires. Connexion au conduit d'évacuation.
Critère pour le métré: Nombre d'unités prévues, selon documentation graphique du Projet.
Critère pour le mémoire: On mesurera le nombre d'unités réellement exécutées selon les spécifications du Projet.

| Code | U | Désignation | Quantité | Prix | Montant |
|---|---|---|---|---|---|
| mt38arc020kj | U | Poêle à granulés, puissance thermique nominale de 3,8 à 9 kW, rendement 89%, volume chauffable, calculé avec une exigence de 40 W/m³, 220 m³, revêtement de faïence couleur anthracite, système de ventilation forcée contrôlée électroniquement, avec contrôle à distance, composée de frontal (porte, grille et porte inférieure) en fonte, foyer de briques réfractaires, brûleur en fonte, verre vitrocéramique résistant à 800°C, panneau de contrôle avec écran led, thermostat-programmateur, diffuseur de flux à air dirigeable, poignée cachée pour ouverture, humidificateur d'air ambiant et réservoir pour granulés de 25 litres, selon NF EN 13240. (matériau) | 1 | 38709.51 | 38709.510 |
| mt38arc600a | U | Mise en marche et formation au maniement de poêle à granulés. (matériau) | 1 | 821.42 | 821.420 |
| mo004 | h | Compagnon professionnel III/CP2 chauffagiste. (main-d'œuvre) | 1.181 | 59.53 | 70.305 |
| mo103 | h | Ouvrier professionnel II/OP chauffagiste. (main-d'œuvre) | 1.181 | 51.22 | 60.491 |
| % | % | Frais de chantier des unités d'ouvrage | 2 % | 39661.726 | 793.235 |
|  |  | Coûts directs |  |  | 40454.961 |

## Ressources

**mt38arc020kj** U Poêle à granulés
Données techniques: Coût énergétique 3694.538 MJ; Émission de CO2 296.388 kg
Déchets:
- emballage: re150101 Emballages en papier et en carton. (composant de déchet); quantité 2.37 kg; Code CED 15 01 01; Masse de l'élément 1 kg; Volume 0.001333 m3
- emballage: re170201 Bois. (composant de déchet); quantité 0.63 kg; Code CED 17 02 01; Masse de l'élément 1 kg; Volume 0.000909 m3
