# Chauffe-eau à gaz, conventionnel

- Propriété du fichier: CYPE Ingenieros S.A.
- Format: FIEBDC-3/2016
- Logiciel: Générateur de prix de la construction. CYPE Ingenieros, S.A.
- Date: 07/11/2024
- Zone géographique: Maroc
- Devise: MAD
- Coûts indirects: 3 %
- Frais généraux: 13 %
- Bénéfice: 6 %
- TVA: 20 %

## T Équipements techniques

### TC ECS et chauffage

#### TCC Chauffe-eau

**TCC020** U Chauffe-eau à gaz, conventionnel.
Chauffe-eau instantané à gaz N, pour le service d'E.C.S., mural vertical, pour usage intérieur, chambre de combustion étanche, allumeur électronique à réseau électrique, sans flamme témoin, faible niveau d'émissions de NOx, contrôle thermostatique de température, écran tactile couleur, valide pour conduits d'évacuation de gaz allant jusqu'à 4 m, débit d'E.C.S. 12 l/min, puissance d'E.C.S. de 4,1 à 20,7 kW, efficacité à 100% de la charge nominale 90%, efficacité à 30% de la charge nominale 91%, efficacité énergétique classe A+, profil de consommation S, dimensions 575x335x180 mm, poids 13 kg, avec dispositif de contrôle d'évacuation des produits de la combustion et contrôle de flamme par sonde d'ionisation. Sans inclure le conduit pour l'évacuation des produits de la combustion. Comprend le support et les ancrages de fixation verticale, les vannes à sphère, les flexibles de raccordement. Totalement monté, connecté et testé.
Inclut: Implantation de l'appareil. Fixation au parement via des éléments d'ancrage. Mise en place de l'appareil et des accessoires. Connexion au réseau de conduction d'eau. Connexion au réseau électrique et à la terre. Mise en marche.
Critère pour le métré: Nombre d'unités prévues, selon documentation graphique du Projet.
Critère pour le mémoire: On mesurera le nombre d'unités réellement exécutées selon les spécifications du Projet.

| Code | U | Désignation | Quantité | Prix | Montant |
|---|---|---|---|---|---|
| mt38cgj015aa | U | Chauffe-eau instantané à gaz N, pour le service d'E.C.S., mural vertical, pour usage intérieur, chambre de combustion étanche, allumeur électronique à réseau électrique, sans flamme témoin, faible niveau d'émissions de NOx, contrôle thermostatique de température, écran tactile couleur, valide pour conduits d'évacuation de gaz allant jusqu'à 4 m, débit d'E.C.S. 12 l/min, puissance d'E.C.S. de 4,1 à 20,7 kW, efficacité à 100% de la charge nominale 90%, efficacité à 30% de la charge nominale 91%, efficacité énergétique classe A+, profil de consommation S, dimensions 575x335x180 mm, poids 13 kg, avec dispositif de contrôle d'évacuation des produits de la combustion et contrôle de flamme par sonde d'ionisation. (matériau) | 1 | 9162.96 | 9162.960 |
| mt37sve010c | U | Vanne à sphère en laiton nickelé à visser de 3/4". (matériau) | 1 | 83.61 | 83.610 |
| mt38tew010a | U | Tube flexible de 20 cm et de 1/2" de diamètre. (matériau) | 2 | 109.52 | 219.040 |
| mt38www011 | U | Produits complémentaires pour installations d'E.C.S. (matériau) | 1 | 19.85 | 19.850 |
| mo004 | h | Compagnon professionnel III/CP2 chauffagiste. (main-d'œuvre) | 2.559 | 59.53 | 152.337 |
| mo103 | h | Ouvrier professionnel II/OP chauffagiste. (main-d'œuvre) | 2.559 | 51.22 | 131.072 |
| % | % | Frais de chantier des unités d'ouvrage | 2 % | 9768.869 | 195.377 |
|  |  | Coûts directs |  |  | 9964.246 |

## Ressources

**mt38cgj015aa** U Chauffe-eau instantané à gaz N
Données techniques: Coût énergétique 666.834 MJ; Émission de CO2 43.635 kg
Déchets:
- emballage: re150101 Emballages en papier et en carton. (composant de déchet); quantité 1.576 kg; Code CED 15 01 01; Masse de l'élément 1 kg; Volume 0.001333 m3

**mt37sve010c** U Vanne à sphère en laiton nickelé à visser de 3/4"
Données techniques: Coût énergétique 720.409 MJ; Émission de CO2 48.441 kg
Déchets:
- emballage: re150101 Emballages en papier et en carton; quantité 0.072 kg
