# Compteur calorifique

- Propriété du fichier: CYPE Ingenieros S.A.
- Format: FIEBDC-3/2016
- Logiciel: Générateur de prix de la construction. CYPE Ingenieros, S.A.
- Date: 19/06/2024
- Zone géographique: Maroc
- Devise: MAD
- Coûts indirects: 3 %
- Frais généraux: 13 %
- Bénéfice: 6 %
- TVA: 20 %

## T Équipements techniques

### TC ECS et chauffage

#### TCE Systèmes de conduction d'eau

**TCE300** U Compteur calorifique.
Compteur d'énergie pour chauffage, à jet simple, diamètre nominal 1/2", pour débit nominal 1,5 m³/h, avec sortie pour bus de communication M-Bus, constitué d'un compteur volumétrique, un module électronique pour lecture de données, extractible, pour mesure des températures du compteur d'énergie et configuration de la quantité de pulsations avec batterie interne de 3 V et deux sondes de température, une pour l'aller et une pour le retour, avec T porte-sonde de température, de 1/2" de diamètre.
Inclut: Implantation. Mise en place. Connexion. Contrôle de son bon fonctionnement.
Critère pour le métré: Nombre d'unités prévues, selon documentation graphique du Projet.
Critère pour le mémoire: On mesurera le nombre d'unités réellement exécutées selon les spécifications du Projet.

| Code | U | Désignation | Quantité | Prix | Montant |
|---|---|---|---|---|---|
| mt38alb730bb | U | Compteur d'énergie pour chauffage, à jet simple, diamètre nominal 1/2", pour débit nominal 1,5 m³/h, avec sortie pour bus de communication M-Bus, constitué d'un compteur volumétrique, un module électronique pour lecture de données, extractible, pour mesure des températures du compteur d'énergie et configuration de la quantité de pulsations avec batterie interne de 3 V et deux sondes de température, une pour l'aller et une pour le retour. (matériau) | 1 | 3786.99 | 3786.990 |
| mt38alb732a | U | Jeu de raccords, de 1/2" de diamètre, pour compteur d'énergie. (matériau) | 1 | 49.19 | 49.190 |
| mt38alb731a | U | T porte-sonde de température, de 1/2" de diamètre, pour compteur d'énergie. (matériau) | 2 | 202.13 | 404.260 |
| mt38www012 | U | Produits complémentaires pour installation de chauffage et d'E.C.S. (matériau) | 0.05 | 28.74 | 1.437 |
| mo004 | h | Compagnon professionnel III/CP2 chauffagiste. (main-d'œuvre) | 0.476 | 59.53 | 28.336 |
| % | % | Frais de chantier des unités d'ouvrage | 2 % | 4270.213 | 85.404 |
|  |  | Coûts directs |  |  | 4355.617 |

## Ressources

**mt38alb730bb** U Compteur d'énergie pour chauffage
Données techniques: Coût énergétique 0.046 MJ; Émission de CO2 0.073 kg
Déchets:
- emballage: re150101 Emballages en papier et en carton. (composant de déchet); quantité 0.086 kg; Code CED 15 01 01; Masse de l'élément 1 kg; Volume 0.001333 m3

**mt38alb732a** U Jeu de raccords, de 1/2" de diamètre, pour compteur d'énergie
Données techniques: Coût énergétique 0.039 MJ; Émission de CO2 0.061 kg
Déchets:
- emballage: re150101 Emballages en papier et en carton; quantité 0.072 kg

**mt38alb731a** U T porte-sonde de température, de 1/2" de diamètre, pour compteur d'énergie
Données techniques: Coût énergétique 0.039 MJ; Émission de CO2 0.061 kg
Déchets:
- emballage: re150101 Emballages en papier et en carton; quantité 0.072 kg
