# Séparateur hydraulique

- Propriété du fichier: CYPE Ingenieros S.A.
- Format: FIEBDC-3/2016
- Logiciel: Générateur de prix de la construction. CYPE Ingenieros, S.A.
- Date: 19/06/2024
- Zone géographique: Maroc
- Devise: MAD
- Coûts indirects: 3 %
- Frais généraux: 13 %
- Bénéfice: 6 %
- TVA: 20 %

## T Équipements techniques

### TC ECS et chauffage

#### TCE Systèmes de conduction d'eau

**TCE430** U Séparateur hydraulique.
Séparateur hydraulique à installer dans des installations de chauffage ou de refroidissement où est installée une pompe de circulation principale et au moins deux pompes de circulation secondaires, diamètre nominal 1 1/2", pour un débit maximal recommandé de 5,4 m³/h, composé d'un corps central avec quatre connexions latérales pour la connexion au circuit primaire et au circuit secondaire, purgeur d'air et carcasse en polypropylène expansé pour isolation thermique, avec support pour fixation murale.
Inclut: Implantation. Mise en place. Connexion et contrôle de son bon fonctionnement.
Critère pour le métré: Nombre d'unités prévues, selon documentation graphique du Projet.
Critère pour le mémoire: On mesurera le nombre d'unités réellement exécutées selon les spécifications du Projet.

| Code | U | Désignation | Quantité | Prix | Montant |
|---|---|---|---|---|---|
| mt38alb670c | U | Séparateur hydraulique à installer dans des installations de chauffage ou de refroidissement où est installée une pompe de circulation principale et au moins deux pompes de circulation secondaires, diamètre nominal 1 1/2", pour un débit maximal recommandé de 5,4 m³/h, composé d'un corps central avec quatre connexions latérales pour la connexion au circuit primaire et au circuit secondaire, purgeur d'air et carcasse en polypropylène expansé pour isolation thermique. (matériau) | 1 | 8884.3 | 8884.300 |
| mt38alb671c | U | Support pour fixation murale, pour séparateur hydraulique de 1 1/2" de diamètre nominal, avec visserie. (matériau) | 1 | 241.54 | 241.540 |
| mo011 | h | Compagnon professionnel III/CP2 monteur. (main-d'œuvre) | 0.238 | 59.53 | 14.168 |
| mo080 | h | Ouvrier professionnel II/OP monteur. (main-d'œuvre) | 0.238 | 51.29 | 12.207 |
| % | % | Frais de chantier des unités d'ouvrage | 2 % | 9152.215 | 183.044 |
|  |  | Coûts directs |  |  | 9335.259 |

## Ressources

**mt38alb670c** U Séparateur hydraulique à installer dans des installations de chauffage ou de refroidissement où est installée une pompe
Données techniques: Coût énergétique 0.046 MJ; Émission de CO2 0.073 kg
Déchets:
- emballage: re150101 Emballages en papier et en carton. (composant de déchet); quantité 0.086 kg; Code CED 15 01 01; Masse de l'élément 1 kg; Volume 0.001333 m3

**mt38alb671c** U Support pour fixation murale, pour séparateur hydraulique de 1 1/2" de diamètre nominal, avec visserie
Données techniques: Coût énergétique 0.039 MJ; Émission de CO2 0.061 kg
Déchets:
- emballage: re150101 Emballages en papier et en carton; quantité 0.072 kg
