# Équipement prémonté avec compteur calorifique pour circuits de chauffage et E.C.S

- Propriété du fichier: CYPE Ingenieros S.A.
- Format: FIEBDC-3/2016
- Logiciel: Générateur de prix de la construction. CYPE Ingenieros, S.A.
- Date: 19/06/2024
- Zone géographique: Maroc
- Devise: MAD
- Coûts indirects: 3 %
- Frais généraux: 13 %
- Bénéfice: 6 %
- TVA: 20 %

## T Équipements techniques

### TC ECS et chauffage

#### TCE Systèmes de conduction d'eau

**TCE320** U Équipement prémonté avec compteur calorifique pour circuits de chauffage et E.C.S.
Équipement prémonté pour circuit de chauffage et production d'E.C.S. pour logement, avec compteur d'énergie de 2,5 m³/h de débit nominal et à relevé direct, alimentation du compteur par batterie, échangeur à plaques en acier inoxydable pour production d'E.C.S., DN 20 mm, avec collecteur modulaire composable DN 32 mm avec bouchons pleins, 4 vannes d'isolement avec thermomètre intégré, 2 vannes d'isolement, vanne mélangeuse thermostatique à 3 voies pour le circuit d'E.C.S., vanne à sphère à 2 voies avec servomoteur à actionnement 3 points, à 4 fils pour le circuit de chauffage, vanne à sphère à 2 voies avec servomoteur à actionnement 3 points, à 4 fils pour le circuit d'E.C.S., avec priorité d'E.C.S., pressostat pour détection de demande d'E.C.S., clapet antipollution avec porte-sondes et carcasse en polyéthylène expansé de 15 mm d'épaisseur pour isolation thermique.
Inclut: Implantation. Mise en place. Connexion.
Critère pour le métré: Nombre d'unités prévues, selon documentation graphique du Projet.
Critère pour le mémoire: On mesurera le nombre d'unités réellement exécutées selon les spécifications du Projet.

| Code | U | Désignation | Quantité | Prix | Montant |
|---|---|---|---|---|---|
| mt38alb787a | U | Équipement prémonté pour circuit de chauffage et production d'E.C.S. pour logement, avec compteur d'énergie de 2,5 m³/h de débit nominal et à relevé direct, alimentation du compteur par batterie, échangeur à plaques en acier inoxydable pour production d'E.C.S., DN 20 mm, avec collecteur modulaire composable DN 32 mm avec bouchons pleins, 4 vannes d'isolement avec thermomètre intégré, 2 vannes d'isolement, vanne mélangeuse thermostatique à 3 voies pour le circuit d'E.C.S., vanne à sphère à 2 voies avec servomoteur à actionnement 3 points, à 4 fils pour le circuit de chauffage, vanne à sphère à 2 voies avec servomoteur à actionnement 3 points, à 4 fils pour le circuit d'E.C.S., avec priorité d'E.C.S., pressostat pour détection de demande d'E.C.S., clapet antipollution avec porte-sondes et carcasse en polyéthylène expansé de 15 mm d'épaisseur pour isolation thermique. (matériau) | 1 | 21642.65 | 21642.650 |
| mt38www012 | U | Produits complémentaires pour installation de chauffage et d'E.C.S. (matériau) | 1 | 28.74 | 28.740 |
| mo004 | h | Compagnon professionnel III/CP2 chauffagiste. (main-d'œuvre) | 1.189 | 59.53 | 70.781 |
| % | % | Frais de chantier des unités d'ouvrage | 2 % | 21742.171 | 434.843 |
|  |  | Coûts directs |  |  | 22177.014 |
