# Séparateur de solides en suspension

- Propriété du fichier: CYPE Ingenieros S.A.
- Format: FIEBDC-3/2016
- Logiciel: Générateur de prix de la construction. CYPE Ingenieros, S.A.
- Date: 19/06/2024
- Zone géographique: Maroc
- Devise: MAD
- Coûts indirects: 3 %
- Frais généraux: 13 %
- Bénéfice: 6 %
- TVA: 20 %

## T Équipements techniques

### TC ECS et chauffage

#### TCE Systèmes de conduction d'eau

**TCE450** U Séparateur de solides en suspension.
Séparateur de solides en suspension, connexions de 3/4" de diamètre femelle, avec vanne de décharge des solides. Comprend les éléments de montage et les accessoires nécessaires à son bon fonctionnement.
Inclut: Implantation. Connexion et contrôle de son bon fonctionnement.
Critère pour le métré: Nombre d'unités prévues, selon documentation graphique du Projet.
Critère pour le mémoire: On mesurera le nombre d'unités réellement exécutées selon les spécifications du Projet.

| Code | U | Désignation | Quantité | Prix | Montant |
|---|---|---|---|---|---|
| mt38alb900a | U | Séparateur de solides en suspension, connexions de 3/4" de diamètre femelle, avec vanne de décharge des solides. (matériau) | 1 | 1073.55 | 1073.550 |
| mt38www012 | U | Produits complémentaires pour installation de chauffage et d'E.C.S. (matériau) | 0.1 | 28.74 | 2.874 |
| mo004 | h | Compagnon professionnel III/CP2 chauffagiste. (main-d'œuvre) | 0.119 | 59.53 | 7.084 |
| mo103 | h | Ouvrier professionnel II/OP chauffagiste. (main-d'œuvre) | 0.119 | 51.22 | 6.095 |
| % | % | Frais de chantier des unités d'ouvrage | 2 % | 1089.603 | 21.792 |
|  |  | Coûts directs |  |  | 1111.395 |
