# Système de chaudière à gaz, à condensation, pour l'extérieur

- Propriété du fichier: CYPE Ingenieros S.A.
- Format: FIEBDC-3/2016
- Logiciel: Générateur de prix de la construction. CYPE Ingenieros, S.A.
- Date: 17/09/2024
- Zone géographique: Maroc
- Devise: MAD
- Coûts indirects: 3 %
- Frais généraux: 13 %
- Bénéfice: 6 %
- TVA: 20 %

## T Équipements techniques

### TC ECS et chauffage

#### TCG Gaz

**TCG220** U Système de chaudière à gaz, à condensation, pour l'extérieur.
Équipement autonome pour extérieurs constitué de chaudière à condensation dans armoire, avec échangeur à tubes en aluminium à ailettes et brûleur modulant à gaz naturelle, puissance utile 80 kW, poids 384 kg, dimensions 2144x1190x700 mm. Totalement monté, connecté et testé.
Inclut: Implantation. Présentation des éléments. Montage de la chaudière et de ses accessoires. Connecté aux réseaux de conduction d'eau, de gaz, d'assainissement et électrique, et au conduit d'évacuation des produits de la combustion. Mise en marche.
Critère pour le métré: Nombre d'unités prévues, selon documentation graphique du Projet.
Critère pour le mémoire: On mesurera le nombre d'unités réellement exécutées selon les spécifications du Projet.

| Code | U | Désignation | Quantité | Prix | Montant |
|---|---|---|---|---|---|
| mt38cbu080aa | U | Équipement autonome pour extérieurs constitué de chaudière à condensation dans armoire, avec échangeur à tubes en aluminium à ailettes et brûleur modulant à gaz naturelle, puissance utile 80 kW, poids 384 kg, dimensions 2144x1190x700 mm. (matériau) | 1 | 266835.83 | 266835.830 |
| mo004 | h | Compagnon professionnel III/CP2 chauffagiste. (main-d'œuvre) | 4.888 | 59.53 | 290.983 |
| mo103 | h | Ouvrier professionnel II/OP chauffagiste. (main-d'œuvre) | 4.888 | 51.22 | 250.363 |
| % | % | Frais de chantier des unités d'ouvrage | 2 % | 267377.176 | 5347.544 |
|  |  | Coûts directs |  |  | 272724.720 |
