# Surpresseur pour collecteur, avec centrale prémontée

- Propriété du fichier: CYPE Ingenieros S.A.
- Format: FIEBDC-3/2016
- Logiciel: Générateur de prix de la construction. CYPE Ingenieros, S.A.
- Date: 19/06/2024
- Zone géographique: Maroc
- Devise: MAD
- Coûts indirects: 3 %
- Frais généraux: 13 %
- Bénéfice: 6 %
- TVA: 20 %

## T Équipements techniques

### TC ECS et chauffage

#### TCM Émetteurs à eau

**TCM210** U Surpresseur pour collecteur, avec centrale prémontée.
Surpresseur pour contrôle de la pompe de circulation et de l'humidité dans les installations de chauffage et refroidissement, avec centrale, installation horizontale dans un collecteur, valable pour installation de plancher rayonnant jusqu'à 30 kW, constitué de centrale avec sonde de température extérieure et sonde de température de départ, circulateur avec régulation électronique intégrée (pression constante) Wilo Stratos Para 1/8, thermostat digital avec sonde d'humidité, vanne mélangeuse à 3 voies et actionneur pour vanne mélangeuse à 3 voies. Totalement monté, connecté et testé.
Inclut: Mise en place et fixation du surpresseur au collecteur. Connexion électrique de la centrale et de la pompe de circulation.
Critère pour le métré: Nombre d'unités prévues, selon documentation graphique du Projet.
Critère pour le mémoire: On mesurera le nombre d'unités réellement exécutées selon les spécifications du Projet.

| Code | U | Désignation | Quantité | Prix | Montant |
|---|---|---|---|---|---|
| mt38gpu029c | U | Surpresseur pour contrôle de la pompe de circulation et de l'humidité dans les installations de chauffage et refroidissement, avec centrale, installation horizontale dans un collecteur, valable pour installation de plancher rayonnant jusqu'à 30 kW, constitué de centrale avec sonde de température extérieure et sonde de température de départ, circulateur avec régulation électronique intégrée (pression constante) Wilo Stratos Para 1/8, thermostat digital avec sonde d'humidité, vanne mélangeuse à 3 voies et actionneur pour vanne mélangeuse à 3 voies. (matériau) | 1 | 42573.66 | 42573.660 |
| mo004 | h | Compagnon professionnel III/CP2 chauffagiste. (main-d'œuvre) | 0.599 | 59.53 | 35.658 |
| mo103 | h | Ouvrier professionnel II/OP chauffagiste. (main-d'œuvre) | 0.599 | 51.22 | 30.681 |
| % | % | Frais de chantier des unités d'ouvrage | 2 % | 42639.999 | 852.800 |
|  |  | Coûts directs |  |  | 43492.799 |

## Ressources

**mt38gpu029c** U Surpresseur pour contrôle de la pompe de circulation et de l'humidité dans les installations de chauffage et
Données techniques: Coût énergétique 0.886 MJ; Émission de CO2 1.395 kg
Déchets:
- emballage: re150101 Emballages en papier et en carton. (composant de déchet); quantité 1.641 kg; Code CED 15 01 01; Masse de l'élément 1 kg; Volume 0.001333 m3
