# Réservoir de surface

- Propriété du fichier: CYPE Ingenieros S.A.
- Format: FIEBDC-3/2016
- Logiciel: Générateur de prix de la construction. CYPE Ingenieros, S.A.
- Date: 19/06/2024
- Zone géographique: Maroc
- Devise: MAD
- Coûts indirects: 3 %
- Frais généraux: 13 %
- Bénéfice: 6 %
- TVA: 20 %

## T Équipements techniques

### TC ECS et chauffage

#### TCQ Combustibles liquides

**TCQ120** U Réservoir de surface.
Réservoir homologué de fioul de surface de tôle d'acier pour installation en intérieur, à simple enveloppe contenue dans un bassin de rétention, de capacité 1500 litres, pour petites consommations individuelles. Comprend mesureur de niveau, interrupteur de niveau, canalisation jusqu'à la chaudière avec tuyaux de cuivre de 18 mm de diamètre protégés par un tube de PVC, bouche de charge, tuyauterie d'aération, couvercle de registre, vannes et accessoires de connexion, et éléments de protection selon la norme. Totalement monté, connecté et testé.
Inclut: Mise en place du réservoir sur les appuis. Montage des vannes et des accessoires. Mise en place de la bouche de charge et du couvercle de registre. Mise en place de la tuyauterie d'aération. Mise en place et fixation de la canalisation jusqu'à la chaudière. Connexion au réseau de terre.
Critère pour le métré: Nombre d'unités prévues, selon documentation graphique du Projet.
Critère pour le mémoire: On mesurera le nombre d'unités réellement exécutées selon les spécifications du Projet.

| Code | U | Désignation | Quantité | Prix | Montant |
|---|---|---|---|---|---|
| mt38dep010h | U | Réservoir de gazole en tôle d'acier, apparente, à simple enveloppe contenue dans un bassin de rétention, avec une capacité de 1500 litres, pour petites consommations individuelles, selon NF EN 12285-2. Traitement extérieur: sablage SA 2 1/2 et finition via apprêt d'époxy polyamide et polyuréthane blanc. Comprend couvercle de drainage et éléments de protection selon la norme. (matériau) | 1 | 11152.37 | 11152.370 |
| mt38dep022a | U | Indicateur de niveau pour réservoir de combustibles liquides. (matériau) | 1 | 2425.47 | 2425.470 |
| mt38dep023a | U | Interrupteur de niveau pour réservoir de combustibles liquides. (matériau) | 1 | 454.99 | 454.990 |
| mt38dep024c | U | Ensemble de bouche de charge, vannes et accessoires de connexion pour réservoir de combustibles liquides. (matériau) | 1 | 1321.18 | 1321.180 |
| mt43tco010ca | m | Tube en cuivre étiré à froid sans soudure, diamètre D=16/18 mm et 1 mm d'épaisseur, selon NF EN 1057. (matériau) | 12.38 | 27.37 | 338.841 |
| mt35aia090ad | m | Tube rigide en PVC, branchable, courbable à chaud, de couleur noire, de 32 mm de diamètre nominal, pour climatisation fixe en surface. Résistance à la compression 1250 N, résistance à l'impact 2 joules, température de travail -5°C jusqu'à 60°C, avec degré de protection IP547 selon NF EN 60529, propriétés électriques: isolant, non propagateur de la flamme. Selon NF EN 61386-1 et NF EN 61386-22. Comprend les colliers, les éléments de fixation et les accessoires (courbes, manchons, tés, coudes et courbes flexibles). (matériau) | 10 | 42.61 | 426.100 |
| mt38dep027a | U | Trappe de visite de 40x40 cm, pour inspection de réservoir de combustibles liquides de surface. Comprend les accessoires. (matériau) | 1 | 540.51 | 540.510 |
| mq07gte010c | h | Grue autopropulsée à bras télescopique avec une capacité d'élévation de 30 t et 27 m de hauteur maximale de travail. (matériel) | 2.318 | 655.02 | 1518.336 |
| mo004 | h | Compagnon professionnel III/CP2 chauffagiste. (main-d'œuvre) | 5.719 | 59.53 | 340.452 |
| mo103 | h | Ouvrier professionnel II/OP chauffagiste. (main-d'œuvre) | 5.719 | 51.22 | 292.927 |
| % | % | Frais de chantier des unités d'ouvrage | 2 % | 18811.176 | 376.224 |
|  |  | Coûts directs |  |  | 19187.400 |

Déchets:
- pose: mt43tco010ca Tube en cuivre étiré à froid sans soudure, diamètre D=16/18 mm et 1 mm d'épaisseur, selon NF EN 1057; facteur de déchet 0.044
- pose: mt35aia090ad; facteur de déchet 0.0275

## Ressources

**mt38dep010h** U Réservoir de gazole en tôle d'acier
Données techniques: Coût énergétique 2223.628 MJ; Émission de CO2 118.483 kg
Déchets:
- emballage: re150101 Emballages en papier et en carton. (composant de déchet); quantité 3.792 kg; Code CED 15 01 01; Masse de l'élément 1 kg; Volume 0.001333 m3

**mt38dep023a** U Interrupteur de niveau pour réservoir de combustibles liquides
Données techniques: Coût énergétique 66.593 MJ; Émission de CO2 2.833 kg
Déchets:
- emballage: re150101 Emballages en papier et en carton; quantité 0.072 kg

**mt43tco010ca** m Tube en cuivre étiré à froid sans soudure, diamètre D=16/18 mm et 1 mm d'épaisseur, selon NF EN 1057
Données techniques: Coût énergétique 17.693 MJ; Émission de CO2 0.341 kg; Code CED 17 04 01; Masse de l'élément 0.48 kg; Volume 0.00032 m3

**mt35aia090ad** m Tube rigide en PVC
Données techniques: Coût énergétique 36.814 MJ; Émission de CO2 1.828 kg; Code CED 17 02 03; Masse de l'élément 0.38 kg; Volume 0.000633 m3
