# Bouche de charge pour réservoir de combustible liquide

- Propriété du fichier: CYPE Ingenieros S.A.
- Format: FIEBDC-3/2016
- Logiciel: Générateur de prix de la construction. CYPE Ingenieros, S.A.
- Date: 19/06/2024
- Zone géographique: Maroc
- Devise: MAD
- Coûts indirects: 3 %
- Frais généraux: 13 %
- Bénéfice: 6 %
- TVA: 20 %

## T Équipements techniques

### TC ECS et chauffage

#### TCQ Combustibles liquides

**TCQ140** U Bouche de charge pour réservoir de combustible liquide.
Bouche de charge pour réservoir de combustible liquide, en laiton, de 2 1/2", mise en place vie l'union vissée et hébergée dans l'armoire en tôle galvanisée. Totalement montée, connectée et testée.
Inclut: Implantation. Mise en place de l'armoire. Montage, mise en place et fixation de la bouche de charge. Connexion.
Critère pour le métré: Nombre d'unités prévues, selon documentation graphique du Projet.
Critère pour le mémoire: On mesurera le nombre d'unités réellement exécutées selon les spécifications du Projet.

| Code | U | Désignation | Quantité | Prix | Montant |
|---|---|---|---|---|---|
| mt38dep003b | U | Bouche de charge, en laiton, de 2 1/2", à visser. (matériau) | 1 | 400.99 | 400.990 |
| mt43www075 | U | Armoire en tôle galvanisée de 400x300x250 mm, avec porte et serrure triangle. (matériau) | 1 | 843.08 | 843.080 |
| mo004 | h | Compagnon professionnel III/CP2 chauffagiste. (main-d'œuvre) | 0.241 | 59.53 | 14.347 |
| mo103 | h | Ouvrier professionnel II/OP chauffagiste. (main-d'œuvre) | 0.241 | 51.22 | 12.344 |
| % | % | Frais de chantier des unités d'ouvrage | 2 % | 1270.761 | 25.415 |
|  |  | Coûts directs |  |  | 1296.176 |

## Ressources

**mt43www075** U Armoire en tôle galvanisée de 400x300x250 mm, avec porte et serrure triangle
Données techniques: Coût énergétique 0.019 MJ; Émission de CO2 0.031 kg
Déchets:
- emballage: re150101 Emballages en papier et en carton. (composant de déchet); quantité 0.036 kg; Code CED 15 01 01; Masse de l'élément 1 kg; Volume 0.001333 m3
