# Bouche de charge pour réservoir de combustible liquide

- Propriété du fichier: CYPE Ingenieros S.A.
- Format: FIEBDC-3/2016
- Logiciel: Générateur de prix de la construction. CYPE Ingenieros, S.A.
- Date: 19/06/2024
- Zone géographique: Maroc
- Devise: MAD
- Coûts indirects: 3 %
- Frais généraux: 13 %
- Bénéfice: 6 %
- TVA: 20 %

## T Équipements techniques

### TC ECS et chauffage

#### TCQ Combustibles liquides

**TCQ140** U Bouche de charge pour réservoir de combustible liquide.
Bouche de charge pour réservoir de combustible liquide, en laiton, de 2 1/2", mise en place vie l'union vissée et logée dans un regard de récupération des écoulements en polyéthylène haute densité. Totalement montée, connectée et testée.
Inclut: Implantation. Mise en place du regard. Montage, mise en place et fixation de la bouche de charge. Connexion. Mise en place du couvercle.
Critère pour le métré: Nombre d'unités prévues, selon documentation graphique du Projet.
Critère pour le mémoire: On mesurera le nombre d'unités réellement exécutées selon les spécifications du Projet.

| Code | U | Désignation | Quantité | Prix | Montant |
|---|---|---|---|---|---|
| mt38dep003b | U | Bouche de charge, en laiton, de 2 1/2", à visser. (matériau) | 1 | 400.99 | 400.990 |
| mt38dep750a | U | Regard de récupération des écoulements, en polyéthylène haute densité, de 394 mm de diamètre et 381 mm de hauteur, avec couvercle en fonte de fer et vanne de drainage. (matériau) | 1 | 3039.6 | 3039.600 |
| mo020 | h | Compagnon professionnel III/CP2 construction. (main-d'œuvre) | 0.241 | 57.66 | 13.896 |
| mo113 | h | Ouvrier d'exécution I/OE1 construction. (main-d'œuvre) | 0.241 | 48.31 | 11.643 |
| mo004 | h | Compagnon professionnel III/CP2 chauffagiste. (main-d'œuvre) | 0.241 | 59.53 | 14.347 |
| mo103 | h | Ouvrier professionnel II/OP chauffagiste. (main-d'œuvre) | 0.241 | 51.22 | 12.344 |
| % | % | Frais de chantier des unités d'ouvrage | 2 % | 3492.820 | 69.856 |
|  |  | Coûts directs |  |  | 3562.676 |

## Ressources

**mt38dep750a** U Regard de récupération des écoulements
Données techniques: Coût énergétique 2740.846 MJ; Émission de CO2 97.273 kg
Déchets:
- emballage: re150101 Emballages en papier et en carton. (composant de déchet); quantité 0.086 kg; Code CED 15 01 01; Masse de l'élément 1 kg; Volume 0.001333 m3
