# Cheminée collective à paroi simple

- Propriété du fichier: CYPE Ingenieros S.A.
- Format: FIEBDC-3/2016
- Logiciel: Générateur de prix de la construction. CYPE Ingenieros, S.A.
- Date: 19/06/2024
- Zone géographique: Maroc
- Devise: MAD
- Coûts indirects: 3 %
- Frais généraux: 13 %
- Bénéfice: 6 %
- TVA: 20 %

## T Équipements techniques

### TC ECS et chauffage

#### TCV Systèmes d'évacuation des produits de la combustion

**TCV140** m Cheminée collective à paroi simple.
Cheminée collective modulaire métallique, constituée de tube à paroi simple d'acier inoxydable AISI 316L avec joint d'étanchéité, de 100 mm de diamètre intérieur, température maximale de 200°C, pression de travail allant jusqu'à 200 Pa, pour l'évacuation des produits de la combustion, avec surpression, des chaudières murales à condensation, à gaz. Comprend les accessoires, les pièces spéciales, les modules finaux et le matériau auxiliaire pour le montage et la fixation à l'ouvrage.
Critère d'évaluation économique: Le prix ne comprend ni le conduit de connexion entre la chaudière et la cheminée collective ni les clapets antiretour.
Inclut: Implantation. Présentation des tuyaux, des accessoires, des pièces spéciales et des modules finaux. Fixation des produits complémentaires pour le montage et la fixation à l'ouvrage. Montage. Connexion et contrôle de son bon fonctionnement.
Critère pour le métré: Longueur mesurée du départ de la cheminée jusqu'à la partie supérieure du module final, selon documentation graphique du Projet.
Critère pour le mémoire: On mesurera, du départ de la cheminée jusqu'à la partie supérieure du module final, la longueur réellement exécutée selon les spécifications du Projet.

| Code | U | Désignation | Quantité | Prix | Montant |
|---|---|---|---|---|---|
| mt20din201a | U | Matériau auxiliaire pour montage et fixation à l'ouvrage des tubes à paroi simple d'acier inoxydable AISI 316L avec joint d'étanchéité, de 100 mm de diamètre intérieur. (matériau) | 1 | 33.4 | 33.400 |
| mt20din200aq | m | Tube à paroi simple d'acier inoxydable AISI 316L avec joint d'étanchéité, de 100 mm de diamètre intérieur, température maximale de 200°C, pression de travail allant jusqu'à 200 Pa, selon NF EN 1856-2, avec le prix augmenté de 80% pour cause d'accessoires, pièces spéciales et modules finaux. (matériau) | 1 | 1001.88 | 1001.880 |
| mo004 | h | Compagnon professionnel III/CP2 chauffagiste. (main-d'œuvre) | 0.333 | 59.53 | 19.823 |
| mo103 | h | Ouvrier professionnel II/OP chauffagiste. (main-d'œuvre) | 0.333 | 51.22 | 17.056 |
| % | % | Frais de chantier des unités d'ouvrage | 2 % | 1072.159 | 21.443 |
|  |  | Coûts directs |  |  | 1093.602 |

Déchets:
- pose: mt20din200aq; facteur de déchet 0.0233115

## Ressources

**mt20din200aq** m Tube à paroi simple d'acier inoxydable AISI 316L avec joint d'étanchéité
Données techniques: Coût énergétique 230.490 MJ; Émission de CO2 33.592 kg; Code CED 17 04 05; Masse de l'élément 4.8 kg; Volume 0.002286 m3
Déchets:
- emballage: re170201 Bois. (composant de déchet); quantité 0.012 kg; Code CED 17 02 01; Masse de l'élément 1 kg; Volume 0.000909 m3
- emballage: re170203 Plastique. (composant de déchet); quantité 0.003 kg; Code CED 17 02 03; Masse de l'élément 1 kg; Volume 0.001667 m3
