# Démontage d'un bac à laver

- Propriété du fichier: CYPE Ingenieros S.A.
- Format: FIEBDC-3/2016
- Logiciel: Générateur de prix de la construction. CYPE Ingenieros, S.A.
- Date: 17/09/2024
- Zone géographique: Maroc
- Devise: MAD
- Coûts indirects: 3 %
- Frais généraux: 13 %
- Bénéfice: 6 %
- TVA: 20 %

## T Équipements techniques

### TD Équipements pour cuisines et buanderies

#### TDD Dépose

**TDD020** U Démontage d'un bac à laver.
Démontage d'un bac à laver de grès, avec des moyens manuels, et chargement manuel dans le camion ou la benne.
Critère d'évaluation économique: Le prix comprend le démontage de la robinetterie et des accessoires et l'obturation des conduites connectées à l'élément.
Inclut: Démontage de l'élément. Obturation des conduites connectées à l'élément. Retrait et stockage du matériau démonté. Nettoyage des restes d'ouvrage. Chargement manuel du matériau démonté et des restes d'ouvrage dans le camion ou la benne.
Critère pour le métré: Nombre d'unités prévues, selon documentation graphique du Projet.
Critère pour le mémoire: On mesurera le nombre d'unités réellement démontées selon les spécifications du Projet.

| Code | U | Désignation | Quantité | Prix | Montant |
|---|---|---|---|---|---|
| mo008 | h | Compagnon professionnel III/CP2 plombier. (main-d'œuvre) | 0.491 | 59.53 | 29.229 |
| mo107 | h | Ouvrier professionnel II/OP plombier. (main-d'œuvre) | 0.328 | 51.22 | 16.800 |
| % | % | Frais de chantier des unités d'ouvrage | 2 % | 46.029 | 0.921 |
|  |  | Coûts directs |  |  | 46.950 |

Déchets:
- démolition: ruo170103 Tuiles et matériaux céramiques. (composant de déchet); quantité 52 kg; Code CED 17 01 03; Masse de l'élément 1 kg; Volume 0.0008 m3
- démolition: ruo170407 Métaux mélangés. (composant de déchet); quantité 0.4 kg; Code CED 17 04 07; Masse de l'élément 1 kg; Volume 0.000667 m3
