# Équipement de contrôle pour système d'éclairage Schlüter-LIPROTEC "SCHLÜTER-SYSTEMS"

- Propriété du fichier: CYPE Ingenieros S.A.
- Format: FIEBDC-3/2016
- Logiciel: Générateur de prix de la construction. CYPE Ingenieros, S.A.
- Date: 06/11/2024
- Zone géographique: Maroc
- Devise: MAD
- Coûts indirects: 3 %
- Frais généraux: 13 %
- Bénéfice: 6 %
- TVA: 20 %

## T Équipements techniques

### TE Éclairage

#### TEI Équipements intérieurs

**TEI470** U Équipement de contrôle pour système d'éclairage Schlüter-LIPROTEC "SCHLÜTER-SYSTEMS".
Équipement de contrôle par radiofréquence, pour système d'éclairage Schlüter-LIPROTEC "SCHLÜTER-SYSTEMS", constitué de contrôle par radiofréquence, avec contrôle à distance, avec alimentation à piles et récepteur de 24 V, Schlüter-LT EBR 1.
Critère d'évaluation économique: Le prix ne comprend ni la canalisation ni le câblage.
Inclut: Implantation. Montage, connexion et contrôle de son bon fonctionnement.
Critère pour le métré: Nombre d'unités prévues, selon documentation graphique du Projet.
Critère pour le mémoire: On mesurera le nombre d'unités réellement exécutées selon les spécifications du Projet.

| Code | U | Désignation | Quantité | Prix | Montant |
|---|---|---|---|---|---|
| mt34sch207a | U | Contrôle par radiofréquence, avec contrôle à distance, avec alimentation à piles et récepteur de 24 V, Schlüter-LT EBR 1 "SCHLÜTER-SYSTEMS", portée de 10 m, charge maximale de 180 W, degré de protection IP63, température de travail entre -20°C et 50°C, pour réglage de bandes de led de couleur blanche de 24 m de longueur maximum, avec jusqu'à deux dispositifs avec système d'exploitation iOS ou Android, connectés simultanément via Bluetooth, avec support mural pour contrôle à distance et bornes de connexion rapide. (matériau) | 1 | 2616.64 | 2616.640 |
| mo003 | h | Compagnon professionnel III/CP2 électricien. (main-d'œuvre) | 0.03 | 59.53 | 1.786 |
| mo102 | h | Ouvrier professionnel II/OP électricien. (main-d'œuvre) | 0.03 | 51.22 | 1.537 |
| % | % | Frais de chantier des unités d'ouvrage | 2 % | 2619.963 | 52.399 |
|  |  | Coûts directs |  |  | 2672.362 |
