# Système de détection et alarme d'incendies, conventionnel

- Propriété du fichier: CYPE Ingenieros S.A.
- Format: FIEBDC-3/2016
- Logiciel: Générateur de prix de la construction. CYPE Ingenieros, S.A.
- Date: 17/09/2024
- Zone géographique: Maroc
- Devise: MAD
- Coûts indirects: 3 %
- Frais généraux: 13 %
- Bénéfice: 6 %
- TVA: 20 %

## T Équipements techniques

### TI Protections contre les incendies

#### TIA Détection et alarme

**TIA100** U Système de détection et alarme d'incendies, conventionnel.
Système de détection et d'alarme d'incendies, conventionnel, constitué d'une centrale de détection automatique d'incendies de capacité maximale de 2 zones de détection, 4 détecteurs optiques de fumées, 3 déclencheurs manuels avec signalisation lumineuse type réarmable et couvercle basculant en plastique, sirène intérieure avec signal acoustique, sirène extérieur avec signal optique et acoustique et la canalisation de protection de câblage fixe en surface constituée de tube de PVC rigide, blindé, branchable, de couleur grise RAL 7035, avec IP44. Comprend le câble non propagateur de flamme libre d'halogènes, les éléments de fixation et les accessoires nécessaires pour être correctement installée.
Inclut: Implantation et tracé des tubes. Mise en place et fixation des tubes. Pose des câbles. Fixation des détecteurs et des boutons-poussoirs dans les parements. Montage, connexion et contrôle de son bon fonctionnement.
Critère pour le métré: Nombre d'unités prévues, selon documentation graphique du Projet.
Critère pour le mémoire: On mesurera le nombre d'unités réellement exécutées selon les spécifications du Projet.

| Code | U | Désignation | Quantité | Prix | Montant |
|---|---|---|---|---|---|
| mt35aia220a | m | Tube rigide en PVC, branchable, courbable à chaud, de couleur grise RAL 7035, de 16 mm de diamètre nominal, pour climatisation fixe en surface. Résistance à la compression 1250 N, résistance à l'impact 6 joules, température de travail -15°C jusqu'à 90°C, avec degré de protection IP44 selon NF EN 60529, propriétés électriques: isolant, non propagateur de la flamme. Selon NF EN 61386-1 et NF EN 61386-22. Comprend les colliers, les éléments de fixation et les accessoires (courbes, manchons, tés, coudes et courbes flexibles). (matériau) | 148 | 34.38 | 5088.240 |
| mt35cun020a | m | Câble unipolaire H07Z1-K (AS), sa tension assignée étant de 450/750 V, réaction au feu classe Cca-s1a,d1,a1 selon FR EN 50575, avec conducteur multifilaire de cuivre classe 5 (-K) de 1,5 mm² de section, avec isolation de composé thermoplastique à base de polyoléfine sans halogènes à faible émission de fumées et de gaz corrosifs (Z1). (matériau) | 323 | 5.61 | 1812.030 |
| mt41pig070 | U | Détecteur optique de fumées conventionnel, en ABS couleur blanche, constitué d'un élément sensible aux fumées claires, pour alimentation de 12 à 30 Vcc, avec double DEL d'activation et indicatrice d'alarme couleur rouge, sortie pour pilote de signalisation à distance et base universelle, selon NF EN 54-7. Comprend les éléments de fixation. (matériau) | 4 | 318.56 | 1274.240 |
| mt41pig110 | U | Déclencheur manuel conventionnel de réarmement manuel, en ABS couleur rouge, protection IP41, avec DEL indicatrice d'alarme couleur rouge et clé de réarmement, selon NF EN 54-11. Comprend les éléments de fixation. (matériau) | 3 | 172.55 | 517.650 |
| mt41pig130 | U | Sirène électronique, de couleur rouge, avec signal acoustique, alimentation à 24 Vcc, puissance sonore de 100 dB à 1 m et consommation de 14 mA, à installer au parement intérieur, selon NF EN 54-3. Comprend les éléments de fixation. (matériau) | 1 | 526.82 | 526.820 |
| mt41pig160 | U | Sirène électronique, en ABS couleur rouge, avec signal optique et acoustique et écriteau "FEU", alimentation à 24 Vcc, puissance sonore de 90 dB à 1 m et consommation de 230 mA, à installer au parement extérieur. Comprend les éléments de fixation. (matériau) | 1 | 836.22 | 836.220 |
| mt41pig025a | U | Centrale de détection automatique d'incendies, conventionnelle, microtraitée, de 2 zones de détection, avec boîte métallique et couvercle en ABS, avec module d'alimentation, rectificateur de courant et chargeur de batterie, panneau de contrôle avec indicateur d'alarme et de panne, et commutateur de coupure de zones, pour le contrôle d'un maximum de 32 détecteurs et déclencheurs manuels, conventionnels, selon NF EN 54-2 et NF EN 54-4. (matériau) | 1 | 2734.31 | 2734.310 |
| mt41rte030d | U | Batterie de 12 V et 7 Ah. (matériau) | 2 | 331.83 | 663.660 |
| mt41www020 | U | Produits complémentaires pour installations de détection et d'alarme. (matériau) | 1 | 21.62 | 21.620 |
| mo006 | h | Compagnon professionnel III/CP2 installateur de réseaux et d'équipements de détection et de sécurité. (main-d'œuvre) | 27.514 | 59.53 | 1637.908 |
| mo105 | h | Ouvrier professionnel II/OP installateur de réseaux et d'équipements de détection et de sécurité. (main-d'œuvre) | 27.514 | 51.22 | 1409.267 |
| % | % | Frais de chantier des unités d'ouvrage | 2 % | 16521.965 | 330.439 |
|  |  | Coûts directs |  |  | 16852.404 |

Déchets:
- pose: mt35aia220a; facteur de déchet 0.0275
- pose: mt35cun020a; facteur de déchet 0.0165

## Ressources

**mt35aia220a** m Tube rigide en PVC
Données techniques: Coût énergétique 13.176 MJ; Émission de CO2 0.654 kg; Code CED 17 02 03; Masse de l'élément 0.136 kg; Volume 0.000227 m3

**mt35cun020a** m Câble unipolaire H07Z1-K (AS)
Données techniques: Coût énergétique 2.663 MJ; Émission de CO2 0.201 kg; Code CED 17 04 11; Masse de l'élément 0.02 kg; Volume 0.000013 m3
Déchets:
- emballage: re150101 Emballages en papier et en carton. (composant de déchet); quantité 0.065 kg; Code CED 15 01 01; Masse de l'élément 1 kg; Volume 0.001333 m3

**mt41pig070** U Détecteur optique de fumées conventionnel
Données techniques: Coût énergétique 31.012 MJ; Émission de CO2 1.658 kg
Déchets:
- emballage: re150101 Emballages en papier et en carton; quantité 0.032 kg

**mt41pig110** U Déclencheur manuel conventionnel de réarmement manuel
Données techniques: Coût énergétique 0.017 MJ; Émission de CO2 0.027 kg
Déchets:
- emballage: re150101 Emballages en papier et en carton; quantité 0.032 kg

**mt41pig130** U Sirène électronique
Données techniques: Coût énergétique 0.018 MJ; Émission de CO2 0.028 kg
Déchets:
- emballage: re150101 Emballages en papier et en carton; quantité 0.033 kg

**mt41pig160** U Sirène électronique
Données techniques: Coût énergétique 0.018 MJ; Émission de CO2 0.029 kg
Déchets:
- emballage: re150101 Emballages en papier et en carton; quantité 0.034 kg

**mt41pig025a** U Centrale de détection automatique d'incendies
Données techniques: Coût énergétique 24.823 MJ; Émission de CO2 2.510 kg
Déchets:
- emballage: re150101 Emballages en papier et en carton; quantité 1.786 kg
