# Bande coupe-feu de panneaux en laine de roche, pour bâtiment à usage industriel

- Propriété du fichier: CYPE Ingenieros S.A.
- Format: FIEBDC-3/2016
- Logiciel: Générateur de prix de la construction. CYPE Ingenieros, S.A.
- Date: 19/06/2024
- Zone géographique: Maroc
- Devise: MAD
- Coûts indirects: 3 %
- Frais généraux: 13 %
- Bénéfice: 6 %
- TVA: 20 %

## T Équipements techniques

### TI Protections contre les incendies

#### TII Protection passive contre les incendies

**TII130** m² Bande coupe-feu de panneaux en laine de roche, pour bâtiment à usage industriel.
Bande coupe-feu horizontale, de 1 m de largeur, avec une résistance au feu EI 90, pour bâtiment à usage industriel, fixée mécaniquement à la paroi mitoyenne avec sous-structure support (non comprise dans ce prix), composée de un panneau rigide en laine de roche, non revêtu, de 50 mm d'épaisseur, résistance thermique 1,22 m²K/W, conductivité thermique 0,035 W/(mK), densité 180 kg/m³, chaleur spécifique 0,84 J/kgK et coefficient de résistance à la diffusion de la vapeur d'eau 1,3 et un panneau rigide en laine de roche, revêtu sur une de ses faces par un film d'aluminium renforcé, de 50 mm d'épaisseur, résistance thermique 1,22 m²K/W, conductivité thermique 0,041 W/(mK), densité 180 kg/m³, chaleur spécifique 0,84 J/kgK et coefficient de résistance à la diffusion de la vapeur d'eau 1,3, dans la face visible, unis entre eux et fixés à la sous-structure support, avec vis d'union, de 100 mm de longueur. Comprend les éléments de fixation et les bandes en laine de roche fixées mécaniquement pour le scellement périmétrique.
Inclut: Implantation. Préparation et découpe des panneaux. Mise en place en quinconce sur les panneaux. Assemblage entre panneaux avec des vis de fixation. Fixation de la bande coupe-feu à la sous-structure support. Scellement de la rencontre de la bande coupe-feu avec le mur périmétrique.
Critère pour le métré: Surface mesurée selon documentation graphique du Projet.
Critère pour le mémoire: On mesurera la surface réellement exécutée selon les spécifications du Projet.

| Code | U | Désignation | Quantité | Prix | Montant |
|---|---|---|---|---|---|
| mt16lrw080ad | m² | Panneau rigide en laine de roche, selon NF EN 13162, non revêtu, de 50 mm d'épaisseur, résistance thermique 1,22 m²K/W, conductivité thermique 0,035 W/(mK), Euroclasse A1 de réaction au feu selon NF EN 13501-1, densité 180 kg/m³, chaleur spécifique 0,84 J/kgK et coefficient de résistance à la diffusion de la vapeur d'eau 1,3, pour la protection contre les incendies des éléments constructifs. (matériau) | 1.05 | 861.31 | 904.376 |
| mt16lrw080hd | m² | Panneau rigide en laine de roche, selon NF EN 13162, revêtu sur une de ses faces par un film d'aluminium renforcé, de 50 mm d'épaisseur, résistance thermique 1,22 m²K/W, conductivité thermique 0,041 W/(mK), Euroclasse A1 de réaction au feu selon NF EN 13501-1, densité 180 kg/m³, chaleur spécifique 0,84 J/kgK et coefficient de résistance à la diffusion de la vapeur d'eau 1,3, pour la protection contre les incendies des éléments constructifs. (matériau) | 1.25 | 921.04 | 1151.300 |
| mt16lrw082ee | U | Vis d'union de fil d'acier galvanisé en forme d'hélice, de 100 mm de longueur, pour panneaux en laine de roche. (matériau) | 6.7 | 39.21 | 262.707 |
| mo054 | h | Compagnon professionnel III/CP2 poseur d'isolants rigides ou flexibles. (main-d'œuvre) | 0.297 | 59.53 | 17.680 |
| mo101 | h | Ouvrier professionnel II/OP poseur d'isolants rigides ou flexibles. (main-d'œuvre) | 0.297 | 51.29 | 15.233 |
| % | % | Frais de chantier des unités d'ouvrage | 2 % | 2351.296 | 47.026 |
|  |  | Coûts directs |  |  | 2398.322 |

Déchets:
- pose: mt16lrw080ad; facteur de déchet 0.024
- pose: mt16lrw080hd; facteur de déchet 0.024
- pose: mt16lrw082ee Vis d'union de fil d'acier galvanisé en forme d'hélice, de 100 mm de longueur, pour panneaux en laine de roche; facteur de déchet 0.0118325

## Ressources

**mt16lrw080ad** m² Panneau rigide en laine de roche
Données techniques: Coût énergétique 523.404 MJ; Émission de CO2 13.664 kg; Code CED 17 06 04; Masse de l'élément 9 kg; Volume 0.015 m3
Déchets:
- emballage: re170203 Plastique. (composant de déchet); quantité 0.034 kg; Code CED 17 02 03; Masse de l'élément 1 kg; Volume 0.001667 m3

**mt16lrw080hd** m² Panneau rigide en laine de roche
Données techniques: Coût énergétique 523.404 MJ; Émission de CO2 13.664 kg; Code CED 17 06 04; Masse de l'élément 9 kg; Volume 0.015 m3
Déchets:
- emballage: re170203 Plastique; quantité 0.034 kg

**mt16lrw082ee** U Vis d'union de fil d'acier galvanisé en forme d'hélice, de 100 mm de longueur, pour panneaux en laine de roche
Données techniques: Coût énergétique 2.671 MJ; Émission de CO2 0.109 kg; Code CED 17 02 01; Masse de l'élément 0.0191 kg; Volume 0.000017 m3
Déchets:
- emballage: re170203 Plastique; quantité 0.021 kg
