# Bande coupe-feu en plaques de plâtre, pour bâtiment à usage industriel. Système "KNAUF"

- Propriété du fichier: CYPE Ingenieros S.A.
- Format: FIEBDC-3/2016
- Logiciel: Générateur de prix de la construction. CYPE Ingenieros, S.A.
- Date: 19/06/2024
- Zone géographique: Maroc
- Devise: MAD
- Coûts indirects: 3 %
- Frais généraux: 13 %
- Bénéfice: 6 %
- TVA: 20 %

## T Équipements techniques

### TI Protections contre les incendies

#### TII Protection passive contre les incendies

**TII140** m² Bande coupe-feu en plaques de plâtre, pour bâtiment à usage industriel. Système "KNAUF".
Bande coupe-feu horizontal, de 1 m de largeur, avec une résistance au feu EI 60, pour bâtiment à usage industriel, fixée mécaniquement à la paroi mitoyenne avec sous-structure support (non comprise dans ce prix), D113-FC.es 01 "KNAUF", composée de 2 plaques de plâtre DF / NF EN 520 - 1200 / longueur / 15 / à bords longitudinaux amincis, coupe-feu "KNAUF", fixées à la sous-structure support. Comprend les vis pour la fixation des plaques, et la pâte et la bande pour le traitement des joints.
Inclut: Implantation. Mise en place et fixation des profilés périmétriques. Préparation et découpe des plaques. Vissage des plaques aux profilés périmétriques et aux fourrures. Traitement des joints.
Critère pour le métré: Surface mesurée selon documentation graphique du Projet.
Critère pour le mémoire: On mesurera la surface réellement exécutée selon les spécifications du Projet.

| Code | U | Désignation | Quantité | Prix | Montant |
|---|---|---|---|---|---|
| mt12ptk030 | U | Fixation "KNAUF" pour béton. (matériau) | 0.8 | 3.65 | 2.920 |
| mt12pfk012a | m | Profilé U 30/30 en tôle d'acier galvanisé, "KNAUF", épaisseur 0,55 mm. (matériau) | 1 | 13.42 | 13.420 |
| mt12ppk010eb | m² | Plaque de plâtre DF / NF EN 520 - 1200 / longueur / 15 / à bords longitudinaux amincis, coupe-feu "KNAUF"; Euroclasse A2-s1, d0 de réaction au feu, selon NF EN 13501-1. (matériau) | 2.1 | 87.66 | 184.086 |
| mt12ptk010cc | U | Vis autoforeuse TN "KNAUF" 3,5x25. (matériau) | 17 | 0.11 | 1.870 |
| mt12ptk010cf | U | Vis autoforeuse TN "KNAUF" 3,5x45. (matériau) | 17 | 0.16 | 2.720 |
| mt12pik020n | kg | Pâte à joints Uniflott GLS "KNAUF", de prise normale (45 minutes), intervalle de température de travail de 10 à 30°C, pour application manuelle sans bande à joint, selon NF EN 13963. (matériau) | 0.5 | 2.51 | 1.255 |
| mt12pik010e | kg | Pâte à joints Jointfiller 24H "KNAUF", Euroclasse A2-s1, d0 de réaction au feu, selon NF EN 13501-1, intervalle de température de travail de 5 à 30°C, pour application manuelle avec bande à joint, selon NF EN 13963. (matériau) | 0.6 | 10.57 | 6.342 |
| mt12pck010a | m | Bande microperforée en papier "KNAUF" de 50 mm de largeur, selon NF EN 13963. (matériau) | 0.45 | 0.51 | 0.230 |
| mo053 | h | Compagnon professionnel III/CP2 plaquiste. (main-d'œuvre) | 0.357 | 59.53 | 21.252 |
| mo100 | h | Ouvrier professionnel II/OP plaquiste. (main-d'œuvre) | 0.357 | 51.29 | 18.311 |
| % | % | Frais de chantier des unités d'ouvrage | 2 % | 252.406 | 5.048 |
|  |  | Coûts directs |  |  | 257.454 |

Déchets:
- pose: mt12pfk012a Profilé U 30/30 en tôle d'acier galvanisé, "KNAUF", épaisseur 0,55 mm; facteur de déchet 0.0188
- pose: mt12ppk010eb; facteur de déchet 0.018
- pose: mt12ptk010cc Vis autoforeuse TN "KNAUF" 3,5x25; facteur de déchet 0.00533333
- pose: mt12ptk010cf Vis autoforeuse TN "KNAUF" 3,5x45; facteur de déchet 0.00521739
- pose: mt12pik020n; facteur de déchet 0.03
- pose: mt12pik010e; facteur de déchet 0.03
- pose: mt12pck010a Bande microperforée en papier "KNAUF" de 50 mm de largeur, selon NF EN 13963; facteur de déchet 0.0440299

## Ressources

**mt12pfk012a** m Profilé U 30/30 en tôle d'acier galvanisé, "KNAUF", épaisseur 0,55 mm
Données techniques: Coût énergétique 52.191 MJ; Émission de CO2 1.604 kg; Code CED 17 04 05; Masse de l'élément 0.39 kg; Volume 0.000186 m3
Déchets:
- emballage: re170203 Plastique. (composant de déchet); quantité 0.005 kg; Code CED 17 02 03; Masse de l'élément 1 kg; Volume 0.001667 m3

**mt12ppk010eb** m² Plaque de plâtre DF / NF EN 520 - 1200 / longueur / 15 / à bords longitudinaux amincis
Données techniques: Coût énergétique 44.668 MJ; Émission de CO2 2.179 kg; Code CED 17 08 02; Masse de l'élément 12 kg; Volume 0.012 m3
Déchets:
- emballage: re170203 Plastique; quantité 0.004 kg

**mt12ptk010cc** U Vis autoforeuse TN "KNAUF" 3,5x25
Données techniques: Coût énergétique 0.015 MJ; Émission de CO2 0.002 kg; Code CED 17 04 05; Masse de l'élément 0.0015 kg
Déchets:
- emballage: re150101 Emballages en papier et en carton. (composant de déchet); quantité 0.001 kg; Code CED 15 01 01; Masse de l'élément 1 kg; Volume 0.001333 m3

**mt12ptk010cf** U Vis autoforeuse TN "KNAUF" 3,5x45
Données techniques: Coût énergétique 0.023 MJ; Émission de CO2 0.002 kg; Code CED 17 04 05; Masse de l'élément 0.0023 kg; Volume 0.000001 m3
Déchets:
- emballage: re150101 Emballages en papier et en carton; quantité 0.001 kg

**mt12pik020n** kg Pâte à joints Uniflott GLS "KNAUF"
Données techniques: Coût énergétique 12.798 MJ; Émission de CO2 0.436 kg; Code CED 17 08 02; Masse de l'élément 1 kg; Volume 0.001 m3
Déchets:
- emballage: re170203 Plastique; quantité 0.02 kg

**mt12pik010e** kg Pâte à joints Jointfiller 24H "KNAUF"
Données techniques: Coût énergétique 12.798 MJ; Émission de CO2 0.436 kg; Code CED 17 08 02; Masse de l'élément 1 kg; Volume 0.001 m3
Déchets:
- emballage: re170203 Plastique; quantité 0.02 kg

**mt12pck010a** m Bande microperforée en papier "KNAUF" de 50 mm de largeur, selon NF EN 13963
Données techniques: Coût énergétique 0.004 MJ; Émission de CO2 0.006 kg; Code CED 20 01 01; Masse de l'élément 0.0067 kg; Volume 0.000009 m3
