# Extincteur mobile à neige carbonique CO2

- Propriété du fichier: CYPE Ingenieros S.A.
- Format: FIEBDC-3/2016
- Logiciel: Générateur de prix de la construction. CYPE Ingenieros, S.A.
- Date: 07/11/2024
- Zone géographique: Maroc
- Devise: MAD
- Coûts indirects: 3 %
- Frais généraux: 13 %
- Bénéfice: 6 %
- TVA: 20 %

## T Équipements techniques

### TI Protections contre les incendies

#### TIX Extincteurs

**TIX070** U Extincteur mobile à neige carbonique CO2.
Extincteur mobile à neige carbonique CO2, avec une bouteille de 10 kg d'agent extincteur, d'efficacité 89B, avec chariot, corps en acier avec finition extérieure avec peinture époxy couleur rouge, vanne à levier, goupille de sécurité, tuyau et tromblon long.
Inclut: Mise en place de l'extincteur.
Critère pour le métré: Nombre d'unités prévues, selon documentation graphique du Projet.
Critère pour le mémoire: On mesurera le nombre d'unités réellement mises en place selon les spécifications du Projet.

| Code | U | Désignation | Quantité | Prix | Montant |
|---|---|---|---|---|---|
| mt41ixo120a | U | Extincteur mobile à neige carbonique CO2, avec une bouteille de 10 kg d'agent extincteur, d'efficacité 89B, avec chariot, corps en acier avec finition extérieure avec peinture époxy couleur rouge, vanne à levier, goupille de sécurité, tuyau et tromblon long, selon NF EN 3. (matériau) | 1 | 2802.58 | 2802.580 |
| mo113 | h | Ouvrier d'exécution I/OE1 construction. (main-d'œuvre) | 0.177 | 48.31 | 8.551 |
| % | % | Frais de chantier des unités d'ouvrage | 2 % | 2811.131 | 56.223 |
|  |  | Coûts directs |  |  | 2867.354 |

## Ressources

**mt41ixo120a** U Extincteur mobile à neige carbonique CO2
Données techniques: Coût énergétique 1907.551 MJ; Émission de CO2 219.019 kg
Déchets:
- emballage: re150101 Emballages en papier et en carton. (composant de déchet); quantité 0.085 kg; Code CED 15 01 01; Masse de l'élément 1 kg; Volume 0.001333 m3
