# Élévateur vertical

- Propriété du fichier: CYPE Ingenieros S.A.
- Format: FIEBDC-3/2016
- Logiciel: Générateur de prix de la construction. CYPE Ingenieros, S.A.
- Date: 19/06/2024
- Zone géographique: Maroc
- Devise: MAD
- Coûts indirects: 3 %
- Frais généraux: 13 %
- Bénéfice: 6 %
- TVA: 20 %

## T Équipements techniques

### TK Appareils élévateurs

#### TKS Monte-escaliers

**TKS020** U Élévateur vertical.
Fourniture et installation complète d'élévateur vertical de 850x1650 mm, usage intérieur, pour franchir des dénivelés d'une hauteur maximale de 1 m, avec une capacité maximum de charge de 265 kg, une vitesse de 0,1 m/s et une puissance de 1 kW à 230 V et 50 Hz, avec unité de contrôle, sol de la plateforme antidérapant, bord périphérique de sécurité, rampe d'accès automatique. Comprend boutons, guides en acier et fixations au mur ou au sol à l'aide de poteaux de fixation, bouton d'urgence et clé de sécurité dans l'élévateur, tableau électrique et doubles circuits électriques de protection, limiteurs de vitesse, frein moteur électromagnétique et autres dispositifs de sécurité selon la norme en vigueur. Totalement monté, connecté et testé.
Inclut: Préparation de la zone de travail. Mise en place des guides et des fixations. Montage de l'élévateur sur les guides. Connexion au réseau électrique. Mise en place et connexion des boutons et des systèmes de sécurité.
Critère pour le métré: Nombre d'unités prévues, selon documentation graphique du Projet.
Critère pour le mémoire: On mesurera le nombre d'unités réellement exécutées selon les spécifications du Projet.

| Code | U | Désignation | Quantité | Prix | Montant |
|---|---|---|---|---|---|
| mt39ses100n | U | Élévateur vertical de 850x1650 mm, usage intérieur, pour franchir des dénivelés d'une hauteur maximale de 1 m, avec une capacité maximum de charge de 265 kg, une vitesse de 0,1 m/s et une puissance de 1 kW à 230 V et 50 Hz, avec unité de contrôle, sol de la plateforme antidérapant, bord périphérique de sécurité, rampe d'accès automatique. Comprend boutons, guides en acier et fixations au mur ou au sol à l'aide de poteaux de fixation, bouton d'urgence et clé de sécurité dans l'élévateur, tableau électrique et doubles circuits électriques de protection, limiteurs de vitesse, frein moteur électromagnétique et autres dispositifs de sécurité selon la norme en vigueur. (matériau) | 1 | 127588.58 | 127588.580 |
| mo016 | h | Compagnon professionnel III/CP2 ascensoriste. (main-d'œuvre) | 11.115 | 59.53 | 661.676 |
| mo085 | h | Ouvrier professionnel II/OP ascensoriste. (main-d'œuvre) | 11.115 | 51.22 | 569.310 |
| % | % | Frais de chantier des unités d'ouvrage | 2 % | 128819.566 | 2576.391 |
|  |  | Coûts directs |  |  | 131395.957 |
