# Groupe électrogène

- Propriété du fichier: CYPE Ingenieros S.A.
- Format: FIEBDC-3/2016
- Logiciel: Générateur de prix de la construction. CYPE Ingenieros, S.A.
- Date: 06/11/2024
- Zone géographique: Maroc
- Devise: MAD
- Coûts indirects: 3 %
- Frais généraux: 13 %
- Bénéfice: 6 %
- TVA: 20 %

## T Équipements techniques

### TL Installations électriques

#### TLH Distribution électrique à haute disponibilité

**TLH020** U Groupe électrogène.
Groupe électrogène à fonctionnement manuel, avec moteur diesel, Kohler et alternateur Mecc Alte triphasé de 230/400 V de tension et 50 Hz de fréquence à 1500 r.p.m., de 8 kVA de puissance principale (PRP) et 9 kVA de puissance pour utilisation limitée (LTP), de 1300x580x1298 mm, constitué d'un ensemble moteur et alternateur sur châssis en acier de haute adhérence, revêtu avec une couche de phosphate de zinc et finition avec peinture au polyester, réservoir de combustible de capacité 80 litres, moteur refroidi par eau avec ventilateur mécanique, silencieux, alternateur de charge de batterie avec prise de terre, batterie de démarrage avec protection de bornes, connecteur pour pique de prise de terre (non comprise dans ce prix), protections de sécurité dans les parties chaudes, mobiles et avec électricité, et tableau électrique de protection, distribution et contrôle pour démarrage manuel, composé d'une centrale digitale, clé de contact, bouton d'arrêt d'urgence, instruments de mesure, protections magnétothermiques, protection différentielle et fusibles. Comprend les accessoires nécessaires à une installation correcte. Totalement monté, connecté et mis en marche par l'entreprise installatrice pour la vérification de son bon fonctionnement.
Inclut: Montage, fixation et nivellement. Connexion et mise en marche.
Critère pour le métré: Nombre d'unités prévues, selon documentation graphique du Projet.
Critère pour le mémoire: On mesurera le nombre d'unités réellement exécutées selon les spécifications du Projet.

| Code | U | Désignation | Quantité | Prix | Montant |
|---|---|---|---|---|---|
| mt35gei040aa | U | Groupe électrogène à fonctionnement manuel, avec moteur diesel, Kohler et alternateur Mecc Alte triphasé de 230/400 V de tension et 50 Hz de fréquence à 1500 r.p.m., de 8 kVA de puissance principale (PRP) et 9 kVA de puissance pour utilisation limitée (LTP), de 1300x580x1298 mm, constitué d'un ensemble moteur et alternateur sur châssis en acier de haute adhérence, revêtu avec une couche de phosphate de zinc et finition avec peinture au polyester, réservoir de combustible de capacité 80 litres, moteur refroidi par eau avec ventilateur mécanique, silencieux, alternateur de charge de batterie avec prise de terre, batterie de démarrage avec protection de bornes, connecteur pour pique de prise de terre (non comprise dans ce prix), protections de sécurité dans les parties chaudes, mobiles et avec électricité, et tableau électrique de protection, distribution et contrôle pour démarrage manuel, composé d'une centrale digitale, clé de contact, bouton d'arrêt d'urgence, instruments de mesure, protections magnétothermiques, protection différentielle et fusibles. (matériau) | 1 | 71421.01 | 71421.010 |
| mo003 | h | Compagnon professionnel III/CP2 électricien. (main-d'œuvre) | 0.304 | 59.53 | 18.097 |
| mo102 | h | Ouvrier professionnel II/OP électricien. (main-d'œuvre) | 0.304 | 51.22 | 15.571 |
| % | % | Frais de chantier des unités d'ouvrage | 2 % | 71454.678 | 1429.094 |
|  |  | Coûts directs |  |  | 72883.772 |
