# Bouton-poussoir encastré, étanche

- Propriété du fichier: CYPE Ingenieros S.A.
- Format: FIEBDC-3/2016
- Logiciel: Générateur de prix de la construction. CYPE Ingenieros, S.A.
- Date: 06/11/2024
- Zone géographique: Maroc
- Devise: MAD
- Coûts indirects: 3 %
- Frais généraux: 13 %
- Bénéfice: 6 %
- TVA: 20 %

## T Équipements techniques

### TL Installations électriques

#### TLL Appareillage

**TLL140** U Bouton-poussoir encastré, étanche.
Bouton-poussoir étanche avec degré de protection IP44, unipolaire (1P), d'intensité assignée 10 AX, tension assignée 250 V, gamme basique constitué de mécanisme pour bouton-poussoir unipolaire (1P), kit de joints pour obtenir un degré de protection IP44 et touche basculante pour bouton-poussoir en matériau thermoplastique couleur blanche finition brillante. Installation encastrée.
Critère d'évaluation économique: Le prix ne comprend ni la boîte d'encastrement pour appareillage ni la plaque de finition.
Inclut: Montage, connexion et contrôle de son bon fonctionnement.
Critère pour le métré: Nombre d'unités prévues, selon documentation graphique du Projet.
Critère pour le mémoire: On mesurera le nombre d'unités réellement exécutées selon les spécifications du Projet.

| Code | U | Désignation | Quantité | Prix | Montant |
|---|---|---|---|---|---|
| mt33gir030a | U | Mécanisme pour bouton-poussoir unipolaire (1P), intensité assignée 10 AX, tension assignée 250 V, à encastrer. (matériau) | 1 | 126.41 | 126.410 |
| mt33gir032a | U | Kit de joints pour obtenir un degré de protection IP44, pour interrupteur, commutateur ou bouton-poussoir. (matériau) | 1 | 62.07 | 62.070 |
| mt33gir031aab | U | Touche basculante pour bouton-poussoir en matériau thermoplastique couleur blanche finition brillante. (matériau) | 1 | 45.52 | 45.520 |
| mo003 | h | Compagnon professionnel III/CP2 électricien. (main-d'œuvre) | 0.236 | 59.53 | 14.049 |
| % | % | Frais de chantier des unités d'ouvrage | 2 % | 248.049 | 4.961 |
|  |  | Coûts directs |  |  | 253.010 |
