# Régulateur encastré

- Propriété du fichier: CYPE Ingenieros S.A.
- Format: FIEBDC-3/2016
- Logiciel: Générateur de prix de la construction. CYPE Ingenieros, S.A.
- Date: 12/06/2025
- Zone géographique: Maroc
- Devise: MAD
- Coûts indirects: 3 %
- Frais généraux: 13 %
- Bénéfice: 6 %
- TVA: 20 %

## T Équipements techniques

### TL Installations électriques

#### TLL Appareillage

**TLL260** U Régulateur encastré.
Régulateur avec commande rotative pour haut-parleur, série basique constitué de mécanisme pour potentiomètre avec actionnement par commande rotative pour haut-parleur de 3 W de puissance, couvercle avec symbole avec commande rotative pour potentiomètre avec actionnement par commande rotative pour haut-parleur, en matériau thermoplastique, sans halogènes, couleur blanche finition brillante et plaque de finition 1 poste, en matériau thermoplastique, sans halogènes, couleur blanche finition brillante. Installation encastrée.
Critère d'évaluation économique: Le prix ne comprend pas la boîte d'encastrement pour appareillage.
Inclut: Montage, connexion et contrôle de son bon fonctionnement.
Critère pour le métré: Nombre d'unités prévues, selon documentation graphique du Projet.
Critère pour le mémoire: On mesurera le nombre d'unités réellement exécutées selon les spécifications du Projet.

| Code | U | Désignation | Quantité | Prix | Montant |
|---|---|---|---|---|---|
| mt40nie010a | U | Mécanisme pour potentiomètre avec actionnement par commande rotative pour haut-parleur de 3 W de puissance, alimentation à 12 V, impédance caractéristique 27 Ohm, degré de protection IP20, à encastrer. (matériau) | 1 | 301.13 | 301.130 |
| mt40nie011a | U | Couvercle avec symbole avec commande rotative pour potentiomètre avec actionnement par commande rotative pour haut-parleur, en matériau thermoplastique, sans halogènes, couleur blanche finition brillante, degré de protection IP20. (matériau) | 1 | 280.31 | 280.310 |
| mt33nie001aaa | U | Plaque de finition 1 poste, en matériau thermoplastique, sans halogènes, couleur blanche finition brillante. (matériau) | 1 | 73.15 | 73.150 |
| mo003 | h | Compagnon professionnel III/CP2 électricien. (main-d'œuvre) | 0.224 | 64.2 | 14.381 |
| % | % | Frais de chantier des unités d'ouvrage | 2 % | 668.971 | 13.379 |
|  |  | Coûts directs |  |  | 682.350 |

## Ressources

**mt33nie001aaa** U Plaque de finition 1 poste, en matériau thermoplastique, sans halogènes, couleur blanche finition brillante
Données techniques: Coût énergétique 3.019 MJ; Émission de CO2 0.175 kg
Déchets:
- emballage: re150101 Emballages en papier et en carton. (composant de déchet); quantité 0.03 kg; Code CED 15 01 01; Masse de l'élément 1 kg; Volume 0.001333 m3
