# Structure support pour module solaire photovoltaïque, sur toiture inclinée

- Propriété du fichier: CYPE Ingenieros S.A.
- Format: FIEBDC-3/2016
- Logiciel: Générateur de prix de la construction. CYPE Ingenieros, S.A.
- Date: 17/09/2024
- Zone géographique: Maroc
- Devise: MAD
- Coûts indirects: 3 %
- Frais généraux: 13 %
- Bénéfice: 6 %
- TVA: 20 %

## T Équipements techniques

### TL Installations électriques

#### TLS Électricité solaire photovoltaïque

**TLS040** U Structure support pour module solaire photovoltaïque, sur toiture inclinée.
Structure support pour module solaire photovoltaïque, en acier galvanisé, sur toiture inclinée. Comprend les accessoires de montage et les éléments de fixation.
Inclut: Implantation. Montage et fixation.
Critère pour le métré: Nombre d'unités prévues, selon documentation graphique du Projet.
Critère pour le mémoire: On mesurera le nombre d'unités réellement exécutées selon les spécifications du Projet.

| Code | U | Désignation | Quantité | Prix | Montant |
|---|---|---|---|---|---|
| mt35sol006 | U | Structure support pour module solaire photovoltaïque, en acier galvanisé, pour toiture inclinée, avec accessoires de montage et éléments de fixation. (matériau) | 1 | 410.52 | 410.520 |
| mo003 | h | Compagnon professionnel III/CP2 électricien. (main-d'œuvre) | 0.18 | 59.53 | 10.715 |
| mo102 | h | Ouvrier professionnel II/OP électricien. (main-d'œuvre) | 0.18 | 51.22 | 9.220 |
| % | % | Frais de chantier des unités d'ouvrage | 2 % | 430.455 | 8.609 |
|  |  | Coûts directs |  |  | 439.064 |
