# Peigne anti-oiseaux pour protection des modules solaires photovoltaïques

- Propriété du fichier: CYPE Ingenieros S.A.
- Format: FIEBDC-3/2016
- Logiciel: Générateur de prix de la construction. CYPE Ingenieros, S.A.
- Date: 19/06/2024
- Zone géographique: Maroc
- Devise: MAD
- Coûts indirects: 3 %
- Frais généraux: 13 %
- Bénéfice: 6 %
- TVA: 20 %

## T Équipements techniques

### TL Installations électriques

#### TLS Électricité solaire photovoltaïque

**TLS060** m Peigne anti-oiseaux pour protection des modules solaires photovoltaïques.
Peigne anti-oiseaux, en polyéthylène haute densité (PEHD/HDPE), de 125 mm de hauteur, couleur noire, avec haute résistance aux agents atmosphériques et aux rayons UV, pour protection des modules solaires photovoltaïques. Comprend les éléments de fixation.
Inclut: Mise en place et fixation.
Critère pour le métré: Longueur mesurée selon documentation graphique du Projet.
Critère pour le mémoire: On mesurera la longueur réellement exécutée selon les spécifications du Projet.

| Code | U | Désignation | Quantité | Prix | Montant |
|---|---|---|---|---|---|
| mt41avm010a | m | Peigne anti-oiseaux, en polyéthylène haute densité (PEHD/HDPE), de 125 mm de hauteur, couleur noire, avec haute résistance aux agents atmosphériques et aux rayons UV, fourni en barres de 0,5 m de longueur, pour protection des modules solaires photovoltaïques, avec les éléments de fixation. (matériau) | 1.1 | 108.84 | 119.724 |
| mo003 | h | Compagnon professionnel III/CP2 électricien. (main-d'œuvre) | 0.096 | 59.53 | 5.715 |
| % | % | Frais de chantier des unités d'ouvrage | 2 % | 125.439 | 2.509 |
|  |  | Coûts directs |  |  | 127.948 |
