# Réseau équipotentiel principal

- Propriété du fichier: CYPE Ingenieros S.A.
- Format: FIEBDC-3/2016
- Logiciel: Générateur de prix de la construction. CYPE Ingenieros, S.A.
- Date: 19/06/2024
- Zone géographique: Maroc
- Devise: MAD
- Coûts indirects: 3 %
- Frais généraux: 13 %
- Bénéfice: 6 %
- TVA: 20 %

## T Équipements techniques

### TL Installations électriques

#### TLT Mise à la terre et liaisons équipotentielles

**TLT030** U Réseau équipotentiel principal.
Liaison équipotentielle principale par conducteur rigide de cuivre de 6 mm² de section, en connectant à la borne principale de terre toutes les canalisations métalliques existantes avec des colliers en laiton. Comprend les boîtes de raccord et les barrettes de dominos. Totalement montée, connectée et testée.
Inclut: Implantation. Connexion du réseau équipotentiel principal à la borne principale. Tracé de la ligne du réseau équipotentiel principal. Fixation. Tracé des dérivations de terre. Connexion des dérivations. Connexion aux canalisations métalliques.
Critère pour le métré: Nombre d'unités prévues, selon documentation graphique du Projet.
Critère pour le mémoire: On mesurera le nombre d'unités réellement exécutées selon les spécifications du Projet.

| Code | U | Désignation | Quantité | Prix | Montant |
|---|---|---|---|---|---|
| mt35ttc020k | m | Conducteur rigide unipolaire en cuivre, isolé, 6 mm² de section, pour réseau équipotentiel principal. (matériau) | 20 | 8.48 | 169.600 |
| mt35ttc030 | U | Collier en laiton. (matériau) | 5 | 19.16 | 95.800 |
| mt35www020 | U | Produits complémentaires pour installations de prise de terre. (matériau) | 0.25 | 15.74 | 3.935 |
| mo003 | h | Compagnon professionnel III/CP2 électricien. (main-d'œuvre) | 0.943 | 59.53 | 56.137 |
| mo102 | h | Ouvrier professionnel II/OP électricien. (main-d'œuvre) | 0.943 | 51.22 | 48.300 |
| % | % | Frais de chantier des unités d'ouvrage | 2 % | 373.772 | 7.475 |
|  |  | Coûts directs |  |  | 381.247 |

Déchets:
- pose: mt35ttc020k Conducteur rigide unipolaire en cuivre, isolé, 6 mm² de section, pour réseau équipotentiel principal; facteur de déchet 0.0164888

## Ressources

**mt35ttc020k** m Conducteur rigide unipolaire en cuivre, isolé, 6 mm² de section, pour réseau équipotentiel principal
Données techniques: Coût énergétique 1.347 MJ; Émission de CO2 0.081 kg; Code CED 17 04 11; Masse de l'élément 0.0356 kg; Volume 0.000024 m3
Déchets:
- emballage: re150101 Emballages en papier et en carton. (composant de déchet); quantité 0.065 kg; Code CED 15 01 01; Masse de l'élément 1 kg; Volume 0.001333 m3
