# Station de recharge de voitures électriques

- Propriété du fichier: CYPE Ingenieros S.A.
- Format: FIEBDC-3/2016
- Logiciel: Générateur de prix de la construction. CYPE Ingenieros, S.A.
- Date: 02/04/2024
- Zone géographique: Maroc
- Devise: MAD
- Coûts indirects: 3 %
- Frais généraux: 13 %
- Bénéfice: 6 %
- TVA: 20 %

## T Équipements techniques

### TL Installations électriques

#### TLV Recharge de véhicules électriques

**TLV020** U Station de recharge de voitures électriques.
Station de recharge de voitures électriques composée de borne de recharge de véhicule électrique, pour mode de charge 3, selon IEC 61851-1, de 166x163x82 mm, couleur blanche, avec degrés de protection IP54 et IK10, pour alimentation monophasée à 230 V et 50 Hz de fréquence, de 7,4 kW de puissance, avec un connecteur type 2, intensité maximale de 32 A, selon IEC 62196, support de connecteur et 5 m de câble, avec communication via Wi-Fi et via Bluetooth pour contrôle depuis un smartphone, une tablette ou un PC par l'App, indicateur de l'état de charge avec led multicolore et disjoncteur différentiel pour la protection contre les fuites de courant continu, avec compteur électrique monophasé, avec certificat MID. Comprend les éléments de fixation et les accessoires nécessaires pour être correctement installée.
Inclut: Implantation. Mise en place. Connexion.
Critère pour le métré: Nombre d'unités prévues, selon documentation graphique du Projet.
Critère pour le mémoire: On mesurera le nombre d'unités réellement exécutées selon les spécifications du Projet.

| Code | U | Désignation | Quantité | Prix | Montant |
|---|---|---|---|---|---|
| mt35crg120b | U | Borne de recharge de véhicule électrique, pour mode de charge 3, selon IEC 61851-1, de 166x163x82 mm, couleur blanche, avec degrés de protection IP54 et IK10, pour alimentation monophasée à 230 V et 50 Hz de fréquence, de 7,4 kW de puissance, avec un connecteur type 2, intensité maximale de 32 A, selon IEC 62196, support de connecteur et 5 m de câble, avec communication via Wi-Fi et via Bluetooth pour contrôle depuis un smartphone, une tablette ou un PC par l'App, indicateur de l'état de charge avec led multicolore et disjoncteur différentiel pour la protection contre les fuites de courant continu, y compris les éléments de fixation. (matériau) | 1 | 9205.84 | 9205.840 |
| mt35crg126a | U | Compteur électrique monophasé, avec certificat MID, montage sur rail DIN. (matériau) | 1 | 1491.54 | 1491.540 |
| mo003 | h | Compagnon professionnel III/CP2 électricien. (main-d'œuvre) | 1.476 | 59.53 | 87.866 |
| mo102 | h | Ouvrier professionnel II/OP électricien. (main-d'œuvre) | 1.476 | 51.22 | 75.601 |
| % | % | Frais de chantier des unités d'ouvrage | 2 % | 10860.847 | 217.217 |
|  |  | Coûts directs |  |  | 11078.064 |
