# Tuyauterie en cuivre, pour gaz médical

- Propriété du fichier: CYPE Ingenieros S.A.
- Format: FIEBDC-3/2016
- Logiciel: Générateur de prix de la construction. CYPE Ingenieros, S.A.
- Date: 17/09/2024
- Zone géographique: Maroc
- Devise: MAD
- Coûts indirects: 3 %
- Frais généraux: 13 %
- Bénéfice: 6 %
- TVA: 20 %

## T Équipements techniques

### TN Canalisations pour fluides

#### TNC En cuivre

**TNC030** m Tuyauterie en cuivre, pour gaz médical.
Tuyauterie pour gaz médical constituée de tube en cuivre rigide, de 8/10 mm de diamètre et 1 mm d'épaisseur. Installation en surface. Comprend le matériau auxiliaire pour le montage et la fixation à l'ouvrage, les accessoires et les pièces spéciales.
Inclut: Implantation. Mise en place et fixation des tuyaux, des accessoires et des pièces spéciales.
Critère pour le métré: Longueur mesurée selon documentation graphique du Projet.
Critère pour le mémoire: On mesurera la longueur réellement exécutée selon les spécifications du Projet.

| Code | U | Désignation | Quantité | Prix | Montant |
|---|---|---|---|---|---|
| mt37tca450a | U | Matériau auxiliaire pour montage et fixation à l'ouvrage des tuyaux en cuivre rigide, de 8/10 mm de diamètre. (matériau) | 1 | 2.02 | 2.020 |
| mt37tca050ag | m | Tube en cuivre rigide, de 8/10 mm de diamètre et 1 mm d'épaisseur, selon NF EN 13348, avec le prix augmenté de 30% pour cause d'accessoires et pièces spéciales. (matériau) | 1 | 52.47 | 52.470 |
| mo008 | h | Compagnon professionnel III/CP2 plombier. (main-d'œuvre) | 0.236 | 59.53 | 14.049 |
| mo107 | h | Ouvrier professionnel II/OP plombier. (main-d'œuvre) | 0.236 | 51.22 | 12.088 |
| % | % | Frais de chantier des unités d'ouvrage | 2 % | 80.627 | 1.613 |
|  |  | Coûts directs |  |  | 82.240 |

Déchets:
- pose: mt37tca050ag; facteur de déchet 0.0434274

## Ressources

**mt37tca050ag** m Tube en cuivre rigide
Données techniques: Coût énergétique 8.883 MJ; Émission de CO2 0.171 kg; Code CED 17 04 01; Masse de l'élément 0.241 kg; Volume 0.000161 m3
