# Tuyauterie multicouche en polypropylène random copolymère résistant à la température/polypropylène random copolymère résistant à la température avec fibre de verre/polypropylène random copolymère

- Propriété du fichier: CYPE Ingenieros S.A.
- Format: FIEBDC-3/2016
- Logiciel: Générateur de prix de la construction. CYPE Ingenieros, S.A.
- Date: 19/06/2024
- Zone géographique: Maroc
- Devise: MAD
- Coûts indirects: 3 %
- Frais généraux: 13 %
- Bénéfice: 6 %
- TVA: 20 %

## T Équipements techniques

### TN Canalisations pour fluides

#### TNM Multicouches

**TNM110** m Tuyauterie multicouche en polypropylène random copolymère résistant à la température/polypropylène random copolymère résistant à la température avec fibre de verre/polypropylène random copolymère résistant à la température (PP-RCT/PP-RCT avec fibre de verre/PP-RCT).
Tuyauterie constituée de tube multicouche en polypropylène random copolymère résistant à la température/polypropylène random copolymère résistant à la température avec fibre de verre/polypropylène random copolymère résistant à la température (PP-RCT/PP-RCT avec fibre de verre/PP-RCT), de couleur grise avec 4 bandes de couleur bleue, SDR11, série 5, de 32 mm de diamètre extérieur et 2,9 mm d'épaisseur. Installation en surface. Comprend le matériau auxiliaire pour le montage et la fixation à l'ouvrage, les accessoires et les pièces spéciales.
Inclut: Implantation. Mise en place et fixation des tuyaux, des accessoires et des pièces spéciales.
Critère pour le métré: Longueur mesurée selon documentation graphique du Projet.
Critère pour le mémoire: On mesurera la longueur réellement exécutée selon les spécifications du Projet.

| Code | U | Désignation | Quantité | Prix | Montant |
|---|---|---|---|---|---|
| mt37tpj405c | U | Matériau auxiliaire pour montage et fixation à l'ouvrage des tuyaux multicouche en polypropylène random copolymère résistant à la température/polypropylène random copolymère résistant à la température avec fibre de verre/polypropylène random copolymère résistant à la température (PP-RCT/PP-RCT avec fibre de verre/PP-RCT), SDR11, série 5, de 32 mm de diamètre extérieur. (matériau) | 1 | 3.87 | 3.870 |
| mt37tpj015ng | m | Tube multicouche en polypropylène random copolymère résistant à la température/polypropylène random copolymère résistant à la température avec fibre de verre/polypropylène random copolymère résistant à la température (PP-RCT/PP-RCT avec fibre de verre/PP-RCT), de couleur grise avec 4 bandes de couleur bleue, SDR11, série 5, de 32 mm de diamètre extérieur et 2,9 mm d'épaisseur, selon NF EN ISO 15874-2, avec le prix augmenté de 30% pour cause d'accessoires et pièces spéciales. (matériau) | 1 | 100.5 | 100.500 |
| mo008 | h | Compagnon professionnel III/CP2 plombier. (main-d'œuvre) | 0.071 | 59.53 | 4.227 |
| mo107 | h | Ouvrier professionnel II/OP plombier. (main-d'œuvre) | 0.071 | 51.22 | 3.637 |
| % | % | Frais de chantier des unités d'ouvrage | 2 % | 112.234 | 2.245 |
|  |  | Coûts directs |  |  | 114.479 |

Déchets:
- pose: mt37tpj015ng; facteur de déchet 0.0271658

## Ressources

**mt37tpj015ng** m Tube multicouche en polypropylène random copolymère résistant à la température/polypropylène random copolymère
Données techniques: Coût énergétique 35.313 MJ; Émission de CO2 1.106 kg; Code CED 17 02 03; Masse de l'élément 0.38 kg; Volume 0.000633 m3
