# Tuyauterie multicouche en polyéthylène réticulé/aluminium/polyéthylène réticulé (PE-X/Al/PE-X), pré-gainée

- Propriété du fichier: CYPE Ingenieros S.A.
- Format: FIEBDC-3/2016
- Logiciel: Générateur de prix de la construction. CYPE Ingenieros, S.A.
- Date: 12/06/2025
- Zone géographique: Maroc
- Devise: MAD
- Coûts indirects: 3 %
- Frais généraux: 13 %
- Bénéfice: 6 %
- TVA: 20 %

## T Équipements techniques

### TN Canalisations pour fluides

#### TNT En polyéthylène, pré-gainées

**TNT020** m Tuyauterie multicouche en polyéthylène réticulé/aluminium/polyéthylène réticulé (PE-X/Al/PE-X), pré-gainée.
Tuyauterie protégée avec un tube annelé, constituée de tube multicouche en polyéthylène réticulé/aluminium/polyéthylène réticulé (PE-Xb/Al/PE-Xb), PN=10 bar, avec tube annelé de protection en PP de couleur bleue, de 16 mm de diamètre extérieur et 2 mm d'épaisseur. Installation encastrée. Comprend le matériel auxiliaire pour le montage et la fixation à l'ouvrage, les accessoires et les pièces spéciales.
Critère d'évaluation économique: Le prix ne comprend pas les travaux auxiliaires de maçonnerie pour installations.
Inclut: Implantation. Mise en place et fixation des tuyaux, des accessoires et des pièces spéciales.
Critère pour le métré: Longueur mesurée selon documentation graphique du Projet.
Critère pour le mémoire: On mesurera la longueur réellement exécutée selon les spécifications du Projet.

| Code | U | Désignation | Quantité | Prix | Montant |
|---|---|---|---|---|---|
| mt37aqt518a | U | Matériel auxiliaire pour le montage et la fixation à l'ouvrage des tuyaux multicouche en polyéthylène réticulé/aluminium/polyéthylène réticulé (PE-Xb/Al/PE-Xb), PN=10 bar, avec tube annelé de protection en PP, de 16 mm de diamètre extérieur. (matériau) | 0.4 | 2.44 | 0.976 |
| mt37aqt118ag | m | Tube multicouche en polyéthylène réticulé/aluminium/polyéthylène réticulé (PE-Xb/Al/PE-Xb), PN=10 bar, avec tube annelé de protection en PP de couleur bleue, de 16 mm de diamètre extérieur et 2 mm d'épaisseur, fourni en rouleaux de 50 m de longueur, selon NF EN ISO 21003-2, avec le prix augmenté de 30% pour cause d'accessoires et pièces spéciales. (matériau) | 1 | 63.41 | 63.410 |
| mo008 | h | Compagnon professionnel III/CP2 plombier. (main-d'œuvre) | 0.035 | 64.2 | 2.247 |
| mo107 | h | Ouvrier professionnel II/OP plombier. (main-d'œuvre) | 0.035 | 55.25 | 1.934 |
| % | % | Frais de chantier des unités d'ouvrage | 2 % | 68.567 | 1.371 |
|  |  | Coûts directs |  |  | 69.938 |
