# Vanne de régulation de pression

- Propriété du fichier: CYPE Ingenieros S.A.
- Format: FIEBDC-3/2016
- Logiciel: Générateur de prix de la construction. CYPE Ingenieros, S.A.
- Date: 12/06/2025
- Zone géographique: Maroc
- Devise: MAD
- Coûts indirects: 3 %
- Frais généraux: 13 %
- Bénéfice: 6 %
- TVA: 20 %

## T Équipements techniques

### TP Installations de distribution de l'eau

#### TPA Accessoires

**TPA080** U Vanne de régulation de pression.
Vanne de régulation de pression en laiton, de 4" DN 100 mm de diamètre, pression maximale d'entrée de 25 bar et pression de sortie réglable entre 1 et 6 bar. Comprend le manomètre, les éléments de montage et les autres accessoires nécessaires à son bon fonctionnement.
Inclut: Implantation. Connexion et contrôle de son bon fonctionnement.
Critère pour le métré: Nombre d'unités prévues, selon documentation graphique du Projet.
Critère pour le mémoire: On mesurera le nombre d'unités réellement exécutées selon les spécifications du Projet.

| Code | U | Désignation | Quantité | Prix | Montant |
|---|---|---|---|---|---|
| mt37svl020i | U | Vanne de régulation de pression en laiton, de 4" DN 100 mm de diamètre, pression maximale d'entrée de 25 bar et pression de sortie réglable entre 1 et 6 bar, température maximale de 80°C, avec raccords. (matériau) | 1 | 11156.85 | 11156.850 |
| mt42www041 | U | Manomètre avec bain de glycérine et diamètre de sphère de 100 mm, avec prise verticale, pour montage fileté de 1/4", échelle de pression de 0 à 10 bar. (matériau) | 1 | 592.66 | 592.660 |
| mt37www010 | U | Matériel auxiliaire pour installations de plomberie. (matériau) | 1 | 16.03 | 16.030 |
| mo008 | h | Compagnon professionnel III/CP2 plombier. (main-d'œuvre) | 0.413 | 64.2 | 26.515 |
| mo107 | h | Ouvrier professionnel II/OP plombier. (main-d'œuvre) | 0.413 | 55.25 | 22.818 |
| % | % | Frais de chantier des unités d'ouvrage | 2 % | 11814.873 | 236.297 |
|  |  | Coûts directs |  |  | 12051.170 |

## Ressources

**mt37svl020i** U Vanne de régulation de pression en laiton
Données techniques: Coût énergétique 0.046 MJ; Émission de CO2 0.073 kg
Déchets:
- emballage: re150101 Emballages en papier et en carton. (composant de déchet); quantité 0.086 kg; Code CED 15 01 01; Masse de l'élément 1 kg; Volume 0.001333 m3
