# Pré-installation de compteur pour approvisionnement en eau potable

- Propriété du fichier: CYPE Ingenieros S.A.
- Format: FIEBDC-3/2016
- Logiciel: Générateur de prix de la construction. CYPE Ingenieros, S.A.
- Date: 19/06/2024
- Zone géographique: Maroc
- Devise: MAD
- Coûts indirects: 3 %
- Frais généraux: 13 %
- Bénéfice: 6 %
- TVA: 20 %

## T Équipements techniques

### TP Installations de distribution de l'eau

#### TPC Compteurs

**TPC010** U Pré-installation de compteur pour approvisionnement en eau potable.
Pré-installation de compteur général d'eau 1 1/2" DN 40 mm, mis en place dans armoire préfabriquée, connecté à la ramification d'arrivée et au tube d'alimentation, constituée de vanne d'arrivée à opercule en laiton fondu; robinet de vérification; clapet antipollution; clapet de non retour en laiton et robinet après compteur à opercule en laiton fondu. Comprend la serrure spéciale à ressort et les matériels et les produits complémentaires.
Critère d'évaluation économique: Le prix ne comprend pas le compteur d'eau.
Inclut: Implantation. Mise en place et fixation des accessoires et des pièces spéciales. Connexion et contrôle de son bon fonctionnement.
Critère pour le métré: Nombre d'unités prévues, selon documentation graphique du Projet.
Critère pour le mémoire: On mesurera le nombre d'unités réellement exécutées selon les spécifications du Projet.

| Code | U | Désignation | Quantité | Prix | Montant |
|---|---|---|---|---|---|
| mt37svc010l | U | Vanne à opercule en laiton fondu, à visser, de 1 1/2". (matériau) | 2 | 220.65 | 441.300 |
| mt37www060g | U | Clapet antipollution de laiton, avec tamis en acier inoxydable avec perforations de 0,5 mm de diamètre, avec filet de 1 1/2", pour une pression maximale de travail de 16 bar et une température maximale de 110°C. (matériau) | 1 | 276.28 | 276.280 |
| mt37sgl012c | U | Robinet de vérification en laiton, à visser, de 1". (matériau) | 1 | 108.21 | 108.210 |
| mt37svr010e | U | Clapet de non retour en laiton à visser de 1 1/2". (matériau) | 1 | 203.76 | 203.760 |
| mt37cir010b | U | Armoire en fibre de verre de 65x50x20 cm pour abriter un compteur individuel d'eau de 25 à 40 mm, pourvu d'une serrure spéciale pour carré de manoeuvre. (matériau) | 1 | 1010.81 | 1010.810 |
| mt37www010 | U | Produits complémentaires pour installations de plomberie. (matériau) | 1 | 15.96 | 15.960 |
| mo008 | h | Compagnon professionnel III/CP2 plombier. (main-d'œuvre) | 1.323 | 59.53 | 78.758 |
| mo107 | h | Ouvrier professionnel II/OP plombier. (main-d'œuvre) | 0.661 | 51.22 | 33.856 |
| % | % | Frais de chantier des unités d'ouvrage | 4 % | 2168.934 | 86.757 |
|  |  | Coûts directs |  |  | 2255.691 |

## Ressources

**mt37svc010l** U Vanne à opercule en laiton fondu, à visser, de 1 1/2"
Données techniques: Coût énergétique 913.679 MJ; Émission de CO2 61.421 kg
Déchets:
- emballage: re150101 Emballages en papier et en carton. (composant de déchet); quantité 0.072 kg; Code CED 15 01 01; Masse de l'élément 1 kg; Volume 0.001333 m3

**mt37www060g** U Clapet antipollution de laiton
Données techniques: Coût énergétique 1001.562 MJ; Émission de CO2 70.973 kg
Déchets:
- emballage: re150101 Emballages en papier et en carton; quantité 0.072 kg

**mt37sgl012c** U Robinet de vérification en laiton, à visser, de 1"
Données techniques: Coût énergétique 61.534 MJ; Émission de CO2 4.191 kg
Déchets:
- emballage: re150101 Emballages en papier et en carton; quantité 0.072 kg

**mt37svr010e** U Clapet de non retour en laiton à visser de 1 1/2"
Données techniques: Coût énergétique 1193.042 MJ; Émission de CO2 80.183 kg
Déchets:
- emballage: re150101 Emballages en papier et en carton; quantité 0.072 kg
