# Pré-installation de compteur pour approvisionnement en eau potable

- Propriété du fichier: CYPE Ingenieros S.A.
- Format: FIEBDC-3/2016
- Logiciel: Générateur de prix de la construction. CYPE Ingenieros, S.A.
- Date: 19/06/2024
- Zone géographique: Maroc
- Devise: MAD
- Coûts indirects: 3 %
- Frais généraux: 13 %
- Bénéfice: 6 %
- TVA: 20 %

## T Équipements techniques

### TP Installations de distribution de l'eau

#### TPC Compteurs

**TPC010** U Pré-installation de compteur pour approvisionnement en eau potable.
Pré-installation de compteur général d'eau 1/2" DN 15 mm, mis en place dans une niche, connecté à la ramification d'arrivée et au tube d'alimentation, constituée de vanne d'arrivée à sphère en laiton nickelé; robinet de vérification; clapet antipollution; clapet de non retour en laiton et robinet après compteur à sphère en laiton nickelé. Comprend le cadre et le couvercle en fonte ductile pour accès et les matériels et les produits complémentaires.
Critère d'évaluation économique: Le prix ne comprend pas le compteur d'eau.
Inclut: Implantation. Mise en place et fixation des accessoires et des pièces spéciales. Connexion et contrôle de son bon fonctionnement.
Critère pour le métré: Nombre d'unités prévues, selon documentation graphique du Projet.
Critère pour le mémoire: On mesurera le nombre d'unités réellement exécutées selon les spécifications du Projet.

| Code | U | Désignation | Quantité | Prix | Montant |
|---|---|---|---|---|---|
| mt37sve010b | U | Vanne à sphère en laiton nickelé à visser de 1/2". (matériau) | 2 | 56.41 | 112.820 |
| mt37www060b | U | Clapet antipollution de laiton, avec tamis en acier inoxydable avec perforations de 0,4 mm de diamètre, avec filet de 1/2", pour une pression maximale de travail de 16 bar et une température maximale de 110°C. (matériau) | 1 | 48 | 48.000 |
| mt37sgl012a | U | Robinet de vérification en laiton, à visser, de 1/2". (matériau) | 1 | 58.61 | 58.610 |
| mt37svr010a | U | Clapet de non retour en laiton à visser de 1/2". (matériau) | 1 | 49.03 | 49.030 |
| mt37aar010a | U | Cadre et couvercle en fonte ductile de 30x30 cm, selon la Compagnie Fournisseur. (matériau) | 1 | 198.97 | 198.970 |
| mt37www010 | U | Produits complémentaires pour installations de plomberie. (matériau) | 1 | 15.96 | 15.960 |
| mo008 | h | Compagnon professionnel III/CP2 plombier. (main-d'œuvre) | 0.945 | 59.53 | 56.256 |
| mo107 | h | Ouvrier professionnel II/OP plombier. (main-d'œuvre) | 0.472 | 51.22 | 24.176 |
| % | % | Frais de chantier des unités d'ouvrage | 4 % | 563.822 | 22.553 |
|  |  | Coûts directs |  |  | 586.375 |

## Ressources

**mt37sve010b** U Vanne à sphère en laiton nickelé à visser de 1/2"
Données techniques: Coût énergétique 509.569 MJ; Émission de CO2 34.281 kg
Déchets:
- emballage: re150101 Emballages en papier et en carton. (composant de déchet); quantité 0.072 kg; Code CED 15 01 01; Masse de l'élément 1 kg; Volume 0.001333 m3

**mt37www060b** U Clapet antipollution de laiton
Données techniques: Coût énergétique 320.839 MJ; Émission de CO2 22.775 kg
Déchets:
- emballage: re150101 Emballages en papier et en carton; quantité 0.072 kg

**mt37sgl012a** U Robinet de vérification en laiton, à visser, de 1/2"
Données techniques: Coût énergétique 33.422 MJ; Émission de CO2 2.303 kg
Déchets:
- emballage: re150101 Emballages en papier et en carton; quantité 0.072 kg

**mt37svr010a** U Clapet de non retour en laiton à visser de 1/2"
Données techniques: Coût énergétique 625.531 MJ; Émission de CO2 42.069 kg
Déchets:
- emballage: re150101 Emballages en papier et en carton; quantité 0.072 kg

**mt37aar010a** U Cadre et couvercle en fonte ductile de 30x30 cm, selon la Compagnie Fournisseur
Données techniques: Coût énergétique 101.805 MJ; Émission de CO2 6.403 kg
Déchets:
- emballage: re150101 Emballages en papier et en carton; quantité 0.072 kg
