# Pré-installation de compteur pour approvisionnement en eau potable

- Propriété du fichier: CYPE Ingenieros S.A.
- Format: FIEBDC-3/2016
- Logiciel: Générateur de prix de la construction. CYPE Ingenieros, S.A.
- Date: 19/06/2024
- Zone géographique: Maroc
- Devise: MAD
- Coûts indirects: 3 %
- Frais généraux: 13 %
- Bénéfice: 6 %
- TVA: 20 %

## T Équipements techniques

### TP Installations de distribution de l'eau

#### TPC Compteurs

**TPC010** U Pré-installation de compteur pour approvisionnement en eau potable.
Pré-installation de compteur général d'eau 3/4" DN 20 mm, mis en place dans une niche, connecté à la ramification d'arrivée et au tube d'alimentation, constituée de vanne d'arrivée à sphère en laiton nickelé; robinet de vérification; clapet antipollution; clapet de non retour en laiton et robinet après compteur à sphère en laiton nickelé. Comprend le cadre et le couvercle en fonte ductile pour accès et les matériels et les produits complémentaires.
Critère d'évaluation économique: Le prix ne comprend pas le compteur d'eau.
Inclut: Implantation. Mise en place et fixation des accessoires et des pièces spéciales. Connexion et contrôle de son bon fonctionnement.
Critère pour le métré: Nombre d'unités prévues, selon documentation graphique du Projet.
Critère pour le mémoire: On mesurera le nombre d'unités réellement exécutées selon les spécifications du Projet.

| Code | U | Désignation | Quantité | Prix | Montant |
|---|---|---|---|---|---|
| mt37sve010c | U | Vanne à sphère en laiton nickelé à visser de 3/4". (matériau) | 2 | 83.28 | 166.560 |
| mt37www060c | U | Clapet antipollution de laiton, avec tamis en acier inoxydable avec perforations de 0,4 mm de diamètre, avec filet de 3/4", pour une pression maximale de travail de 16 bar et une température maximale de 110°C. (matériau) | 1 | 76.28 | 76.280 |
| mt37sgl012b | U | Robinet de vérification en laiton, à visser, de 3/4". (matériau) | 1 | 80.16 | 80.160 |
| mt37svr010b | U | Clapet de non retour en laiton à visser de 3/4". (matériau) | 1 | 74.46 | 74.460 |
| mt37aar010a | U | Cadre et couvercle en fonte ductile de 30x30 cm, selon la Compagnie Fournisseur. (matériau) | 1 | 198.97 | 198.970 |
| mt37www010 | U | Produits complémentaires pour installations de plomberie. (matériau) | 1 | 15.96 | 15.960 |
| mo008 | h | Compagnon professionnel III/CP2 plombier. (main-d'œuvre) | 1.039 | 59.53 | 61.852 |
| mo107 | h | Ouvrier professionnel II/OP plombier. (main-d'œuvre) | 0.52 | 51.22 | 26.634 |
| % | % | Frais de chantier des unités d'ouvrage | 4 % | 700.876 | 28.035 |
|  |  | Coûts directs |  |  | 728.911 |

## Ressources

**mt37sve010c** U Vanne à sphère en laiton nickelé à visser de 3/4"
Données techniques: Coût énergétique 720.409 MJ; Émission de CO2 48.441 kg
Déchets:
- emballage: re150101 Emballages en papier et en carton. (composant de déchet); quantité 0.072 kg; Code CED 15 01 01; Masse de l'élément 1 kg; Volume 0.001333 m3

**mt37www060c** U Clapet antipollution de laiton
Données techniques: Coût énergétique 391.259 MJ; Émission de CO2 27.761 kg
Déchets:
- emballage: re150101 Emballages en papier et en carton; quantité 0.072 kg

**mt37sgl012b** U Robinet de vérification en laiton, à visser, de 3/4"
Données techniques: Coût énergétique 45.721 MJ; Émission de CO2 3.129 kg
Déchets:
- emballage: re150101 Emballages en papier et en carton; quantité 0.072 kg

**mt37svr010b** U Clapet de non retour en laiton à visser de 3/4"
Données techniques: Coût énergétique 737.979 MJ; Émission de CO2 49.621 kg
Déchets:
- emballage: re150101 Emballages en papier et en carton; quantité 0.072 kg

**mt37aar010a** U Cadre et couvercle en fonte ductile de 30x30 cm, selon la Compagnie Fournisseur
Données techniques: Coût énergétique 101.805 MJ; Émission de CO2 6.403 kg
Déchets:
- emballage: re150101 Emballages en papier et en carton; quantité 0.072 kg
