# Compteur d'eau

- Propriété du fichier: CYPE Ingenieros S.A.
- Format: FIEBDC-3/2016
- Logiciel: Générateur de prix de la construction. CYPE Ingenieros, S.A.
- Date: 19/06/2024
- Zone géographique: Maroc
- Devise: MAD
- Coûts indirects: 3 %
- Frais généraux: 13 %
- Bénéfice: 6 %
- TVA: 20 %

## T Équipements techniques

### TP Installations de distribution de l'eau

#### TPC Compteurs

**TPC040** U Compteur d'eau.
Compteur d'eau par ultrasons, avec communication via câble, débit nominal 4 m³/h, diamètre nominal 20 mm, longueur 130 mm, connexions vissées mâle de 1" x 1", température maximale 50°C, pression maximale 16 bar, avec couvercle, batterie d'alimentation, raccords de connexion et pré-scellage.
Inclut: Implantation. Mise en place. Connexion.
Critère pour le métré: Nombre d'unités prévues, selon documentation graphique du Projet.
Critère pour le mémoire: On mesurera le nombre d'unités réellement exécutées selon les spécifications du Projet.

| Code | U | Désignation | Quantité | Prix | Montant |
|---|---|---|---|---|---|
| mt37cic110r | U | Compteur d'eau par ultrasons, avec communication via câble, débit nominal 4 m³/h, diamètre nominal 20 mm, longueur 130 mm, connexions vissées mâle de 1" x 1", température maximale 50°C, pression maximale 16 bar, avec couvercle, batterie d'alimentation, raccords de connexion et pré-scellage. (matériau) | 1 | 1834.33 | 1834.330 |
| mt38www012 | U | Produits complémentaires pour installation de chauffage et d'E.C.S. (matériau) | 1 | 28.74 | 28.740 |
| mo004 | h | Compagnon professionnel III/CP2 chauffagiste. (main-d'œuvre) | 0.531 | 59.53 | 31.610 |
| % | % | Frais de chantier des unités d'ouvrage | 2 % | 1894.680 | 37.894 |
|  |  | Coûts directs |  |  | 1932.574 |
