# Adoucisseur d'eau

- Propriété du fichier: CYPE Ingenieros S.A.
- Format: FIEBDC-3/2016
- Logiciel: Générateur de prix de la construction. CYPE Ingenieros, S.A.
- Date: 19/06/2024
- Zone géographique: Maroc
- Devise: MAD
- Coûts indirects: 3 %
- Frais généraux: 13 %
- Bénéfice: 6 %
- TVA: 20 %

## T Équipements techniques

### TP Installations de distribution de l'eau

#### TPE Systèmes de traitement des eaux

**TPE010** U Adoucisseur d'eau.
Adoucisseur d'eau compact avec commande volumétrique de six cycles, filet de 3/4", pression de travail de 1,5 à 6 bar, débit de 1,8 m³/h et de 350x570x1100 mm. Comprend les tubes entre les différents éléments et accessoires, les vannes de passage à opercule en laiton fondu, le filtre à cartouche, l'électrovanne, la tuyauterie d'évacuation et le robinet pour la vidange. Totalement monté, connecté et testé.
Inclut: Implantation. Mise en place et fixation du adoucisseur d'eau. Mise en place et fixation des tuyauteries et des accessoires. Connexion.
Critère pour le métré: Nombre d'unités prévues, selon documentation graphique du Projet.
Critère pour le mémoire: On mesurera le nombre d'unités réellement exécutées selon les spécifications du Projet.

| Code | U | Désignation | Quantité | Prix | Montant |
|---|---|---|---|---|---|
| mt37svc010c | U | Vanne à opercule en laiton fondu, à visser, de 3/4". (matériau) | 2 | 67.14 | 134.280 |
| mt37eqt010cg | U | Filtre à cartouche formé de la tête, du vase et de la cartouche de toile filtrante, filet de 3/4", débit de 3,5 m³/h. (matériau) | 1 | 974.4 | 974.400 |
| mt37eqt100Vk | U | Adoucisseur d'eau compact avec commande volumétrique de six cycles, filet de 3/4", pression de travail de 1,5 à 6 bar, débit de 1,8 m³/h et de 350x570x1100 mm, y compris électrovanne pour le bypass. (matériau) | 1 | 18251.18 | 18251.180 |
| mt36tie010aa | m | Tube en PVC, série B, de 32 mm de diamètre et 3 mm d'épaisseur, avec extrémité évasée, selon NF EN 1329-1. (matériau) | 0.5 | 15.39 | 7.695 |
| mt37sve010b | U | Vanne à sphère en laiton nickelé à visser de 1/2". (matériau) | 1 | 56.41 | 56.410 |
| mt37www010 | U | Produits complémentaires pour installations de plomberie. (matériau) | 1 | 15.96 | 15.960 |
| mo008 | h | Compagnon professionnel III/CP2 plombier. (main-d'œuvre) | 7.085 | 59.53 | 421.770 |
| mo107 | h | Ouvrier professionnel II/OP plombier. (main-d'œuvre) | 7.085 | 51.22 | 362.894 |
| % | % | Frais de chantier des unités d'ouvrage | 4 % | 20224.589 | 808.984 |
|  |  | Coûts directs |  |  | 21033.573 |

Déchets:
- pose: mt36tie010aa Tube en PVC, série B, de 32 mm de diamètre et 3 mm d'épaisseur, avec extrémité évasée, selon NF EN 1329-1; facteur de déchet 0.08

## Ressources

**mt37svc010c** U Vanne à opercule en laiton fondu, à visser, de 3/4"
Données techniques: Coût énergétique 491.999 MJ; Émission de CO2 33.101 kg
Déchets:
- emballage: re150101 Emballages en papier et en carton. (composant de déchet); quantité 0.072 kg; Code CED 15 01 01; Masse de l'élément 1 kg; Volume 0.001333 m3

**mt36tie010aa** m Tube en PVC, série B, de 32 mm de diamètre et 3 mm d'épaisseur, avec extrémité évasée, selon NF EN 1329-1
Données techniques: Coût énergétique 36.367 MJ; Émission de CO2 0.532 kg; Code CED 17 02 03; Masse de l'élément 0.41 kg; Volume 0.000683 m3
Déchets:
- emballage: re150101 Emballages en papier et en carton; quantité 0.018 kg
- emballage: re170201 Bois. (composant de déchet); quantité 0.052 kg; Code CED 17 02 01; Masse de l'élément 1 kg; Volume 0.000909 m3
- emballage: re170203 Plastique. (composant de déchet); quantité 0.003 kg; Code CED 17 02 03; Masse de l'élément 1 kg; Volume 0.001667 m3

**mt37sve010b** U Vanne à sphère en laiton nickelé à visser de 1/2"
Données techniques: Coût énergétique 509.569 MJ; Émission de CO2 34.281 kg
Déchets:
- emballage: re150101 Emballages en papier et en carton; quantité 0.072 kg
