# Siphon en ligne

- Propriété du fichier: CYPE Ingenieros S.A.
- Format: FIEBDC-3/2016
- Logiciel: Générateur de prix de la construction. CYPE Ingenieros, S.A.
- Date: 19/06/2024
- Zone géographique: Maroc
- Devise: MAD
- Coûts indirects: 3 %
- Frais généraux: 13 %
- Bénéfice: 6 %
- TVA: 20 %

## T Équipements techniques

### TQ Installations d'évacuation des eaux usées

#### TQO Collecteurs suspendus

**TQO020** U Siphon en ligne.
Siphon en ligne en PVC, couleur grise, démontable, avec assemblage mâle/femelle, de 125 mm de diamètre, mis en place entre le collecteur de sortie et l'arrivée.
Inclut: Montage, connexion et contrôle de son bon fonctionnement.
Critère pour le métré: Nombre d'unités prévues, selon documentation graphique du Projet.
Critère pour le mémoire: On mesurera le nombre d'unités réellement exécutées selon les spécifications du Projet.

| Code | U | Désignation | Quantité | Prix | Montant |
|---|---|---|---|---|---|
| mt11var120d | U | Siphon en ligne en PVC, couleur grise, démontable, avec assemblage mâle/femelle, de 125 mm de diamètre. (matériau) | 1 | 662.02 | 662.020 |
| mo008 | h | Compagnon professionnel III/CP2 plombier. (main-d'œuvre) | 0.478 | 59.53 | 28.455 |
| % | % | Frais de chantier des unités d'ouvrage | 2 % | 690.475 | 13.810 |
|  |  | Coûts directs |  |  | 704.285 |

Déchets:
- pose: mt11var120d Siphon en ligne en PVC, couleur grise, démontable, avec assemblage mâle/femelle, de 125 mm de diamètre; facteur de déchet 0.0204065

## Ressources

**mt11var120d** U Siphon en ligne en PVC, couleur grise, démontable, avec assemblage mâle/femelle, de 125 mm de diamètre
Données techniques: Coût énergétique 179.249 MJ; Émission de CO2 8.932 kg; Code CED 17 02 03; Masse de l'élément 1.85 kg; Volume 0.003083 m3
Déchets:
- emballage: re150101 Emballages en papier et en carton. (composant de déchet); quantité 0.04 kg; Code CED 15 01 01; Masse de l'élément 1 kg; Volume 0.001333 m3
