# Tuyauterie en polypropylène pour réseau de récupération des eaux pluviales ou recyclées

- Propriété du fichier: CYPE Ingenieros S.A.
- Format: FIEBDC-3/2016
- Logiciel: Générateur de prix de la construction. CYPE Ingenieros, S.A.
- Date: 19/06/2024
- Zone géographique: Maroc
- Devise: MAD
- Coûts indirects: 3 %
- Frais généraux: 13 %
- Bénéfice: 6 %
- TVA: 20 %

## T Équipements techniques

### TQ Installations d'évacuation des eaux usées

#### TQR Récupération des eaux pluviales

**TQR090** m Tuyauterie en polypropylène pour réseau de récupération des eaux pluviales ou recyclées.
Tuyauterie en polypropylène pour réseau de récupération des eaux pluviales ou recyclées constituée de tube en polypropylène random copolymère (PP-R), de couleur morado RAL 4001 et de couleur verte RAL 6024 par l'intérieur, série 5, SDR11, de 20 mm de diamètre extérieur et 1,9 mm d'épaisseur. Installation en surface. Comprend le matériau auxiliaire pour le montage et la fixation à l'ouvrage, les accessoires et les pièces spéciales.
Inclut: Implantation et tracé. Mise en place et fixation d'un tube et des accessoires.
Critère pour le métré: Longueur mesurée selon documentation graphique du Projet.
Critère pour le mémoire: On mesurera la longueur réellement exécutée selon les spécifications du Projet.

| Code | U | Désignation | Quantité | Prix | Montant |
|---|---|---|---|---|---|
| mt37rep440a | U | Matériau auxiliaire pour montage et fixation à l'ouvrage des tuyaux en polypropylène random copolymère (PP-R), série 5, SDR11, de 20 mm de diamètre extérieur. (matériau) | 1 | 0.88 | 0.880 |
| mt37rep040ag | m | Tube en polypropylène random copolymère (PP-R), de couleur morado RAL 4001 et de couleur verte RAL 6024 par l'intérieur, série 5, SDR11, de 20 mm de diamètre extérieur et 1,9 mm d'épaisseur, selon NF EN ISO 15874-2, fourni en barres de 4 m de longueur, avec le prix augmenté de 30% pour cause d'accessoires et pièces spéciales. (matériau) | 1 | 22.94 | 22.940 |
| mo008 | h | Compagnon professionnel III/CP2 plombier. (main-d'œuvre) | 0.048 | 59.53 | 2.857 |
| mo107 | h | Ouvrier professionnel II/OP plombier. (main-d'œuvre) | 0.048 | 51.22 | 2.459 |
| % | % | Frais de chantier des unités d'ouvrage | 2 % | 29.136 | 0.583 |
|  |  | Coûts directs |  |  | 29.719 |

Déchets:
- pose: mt37rep040ag; facteur de déchet 0.0275048

## Ressources

**mt37rep040ag** m Tube en polypropylène random copolymère (PP-R)
Données techniques: Coût énergétique 10.001 MJ; Émission de CO2 0.326 kg; Code CED 17 02 03; Masse de l'élément 0.105 kg; Volume 0.000175 m3
Déchets:
- emballage: re170203 Plastique. (composant de déchet); quantité 0.014 kg; Code CED 17 02 03; Masse de l'élément 1 kg; Volume 0.001667 m3
