# Barrière infrarouge pour intérieur

- Propriété du fichier: CYPE Ingenieros S.A.
- Format: FIEBDC-3/2016
- Logiciel: Générateur de prix de la construction. CYPE Ingenieros, S.A.
- Date: 07/11/2024
- Zone géographique: Maroc
- Devise: MAD
- Coûts indirects: 3 %
- Frais généraux: 13 %
- Bénéfice: 6 %
- TVA: 20 %

## T Équipements techniques

### TS Systèmes de sécurité

#### TSB Barrières

**TSB010** U Barrière infrarouge pour intérieur.
Barrière d'infrarouges pour intérieur ou extérieur, constituée d'un émetteur et d'un récepteur, avec portée maximum de 20 m en intérieur et 10 m en extérieur, 2 faisceaux, poteaux de 0,5 m de hauteur, avec coques en polycarbonate, trois modes de fonctionnement (point par point, faisceaux adjacents et faisceaux croisés), protection anti-ouverture et antivol, alignement optique simple, mémoire d'alarme et alimentation à 12 Vcc.
Inclut: Implantation. Fixation à la surface support. Montage, connexion et contrôle de son bon fonctionnement.
Critère pour le métré: Nombre d'unités prévues, selon documentation graphique du Projet.
Critère pour le mémoire: On mesurera le nombre d'unités réellement exécutées selon les spécifications du Projet.

| Code | U | Désignation | Quantité | Prix | Montant |
|---|---|---|---|---|---|
| mt41ing010a | U | Barrière d'infrarouges pour intérieur ou extérieur, constituée d'un émetteur et d'un récepteur, avec portée maximum de 20 m en intérieur et 10 m en extérieur, 2 faisceaux, poteaux de 0,5 m de hauteur, avec coques en polycarbonate, trois modes de fonctionnement (point par point, faisceaux adjacents et faisceaux croisés), protection anti-ouverture et antivol, alignement optique simple, mémoire d'alarme et alimentation à 12 Vcc. (matériau) | 1 | 2284.76 | 2284.760 |
| mo006 | h | Compagnon professionnel III/CP2 installateur de réseaux et d'équipements de détection et de sécurité. (main-d'œuvre) | 0.296 | 59.53 | 17.621 |
| mo105 | h | Ouvrier professionnel II/OP installateur de réseaux et d'équipements de détection et de sécurité. (main-d'œuvre) | 0.296 | 51.22 | 15.161 |
| % | % | Frais de chantier des unités d'ouvrage | 2 % | 2317.542 | 46.351 |
|  |  | Coûts directs |  |  | 2363.893 |
