# Barrière infrarouge pour extérieur

- Propriété du fichier: CYPE Ingenieros S.A.
- Format: FIEBDC-3/2016
- Logiciel: Générateur de prix de la construction. CYPE Ingenieros, S.A.
- Date: 19/06/2024
- Zone géographique: Maroc
- Devise: MAD
- Coûts indirects: 3 %
- Frais généraux: 13 %
- Bénéfice: 6 %
- TVA: 20 %

## T Équipements techniques

### TS Systèmes de sécurité

#### TSB Barrières

**TSB020** U Barrière infrarouge pour extérieur.
Barrière d'infrarouges pour extérieur, constituée d'un émetteur et d'un récepteur, avec portée maximum de 120 m, avec technologie optique, 2 faisceaux, niveau de sensibilité élevé, réglage du temps d'interruption du faisceau, alignement optique simple et protection antidémontage.
Inclut: Implantation. Fixation à la surface support. Montage, connexion et contrôle de son bon fonctionnement.
Critère pour le métré: Nombre d'unités prévues, selon documentation graphique du Projet.
Critère pour le mémoire: On mesurera le nombre d'unités réellement exécutées selon les spécifications du Projet.

| Code | U | Désignation | Quantité | Prix | Montant |
|---|---|---|---|---|---|
| mt41ing020b | U | Barrière d'infrarouges pour extérieur, constituée d'un émetteur et d'un récepteur, avec portée maximum de 120 m, avec technologie optique, 2 faisceaux, niveau de sensibilité élevé, réglage du temps d'interruption du faisceau, alignement optique simple et protection antidémontage. (matériau) | 1 | 2774.13 | 2774.130 |
| mo006 | h | Compagnon professionnel III/CP2 installateur de réseaux et d'équipements de détection et de sécurité. (main-d'œuvre) | 0.296 | 59.53 | 17.621 |
| mo105 | h | Ouvrier professionnel II/OP installateur de réseaux et d'équipements de détection et de sécurité. (main-d'œuvre) | 0.296 | 51.22 | 15.161 |
| % | % | Frais de chantier des unités d'ouvrage | 2 % | 2806.912 | 56.138 |
|  |  | Coûts directs |  |  | 2863.050 |
