# Câble de paires en cuivre

- Propriété du fichier: CYPE Ingenieros S.A.
- Format: FIEBDC-3/2016
- Logiciel: Générateur de prix de la construction. CYPE Ingenieros, S.A.
- Date: 12/06/2025
- Zone géographique: Maroc
- Devise: MAD
- Coûts indirects: 3 %
- Frais généraux: 13 %
- Bénéfice: 6 %
- TVA: 20 %

## T Équipements techniques

### TT Installations de télécommunication

#### TTH Réseaux de câbles de cuivre

**TTH030** m Câble de paires en cuivre.
Câble de 50 paires (50x2x0,50 mm), catégorie 3, réaction au feu classe Dca-s2,d2,a2, avec conducteur unifilaire en cuivre, isolation en polyéthylène, blindage en ruban d'aluminium avec fil de continuité et gaine extérieure sans halogènes à faible émission de fumées et de gaz corrosifs de 14,5 mm de diamètre de couleur verte. Comprend les accessoires et les éléments de fixation.
Inclut: Pose des câbles.
Critère pour le métré: Longueur mesurée selon documentation graphique du Projet.
Critère pour le mémoire: On mesurera la longueur réellement exécutée selon les spécifications du Projet.

| Code | U | Désignation | Quantité | Prix | Montant |
|---|---|---|---|---|---|
| mt40mto130b | m | Câble de 50 paires (50x2x0,50 mm), catégorie 3, réaction au feu classe Dca-s2,d2,a2 selon FR EN 50575, avec conducteur unifilaire en cuivre, isolation en polyéthylène, blindage en ruban d'aluminium avec fil de continuité et gaine extérieure sans halogènes à faible émission de fumées et de gaz corrosifs de 14,5 mm de diamètre de couleur verte. (matériau) | 1 | 173.35 | 173.350 |
| mo001 | h | Compagnon professionnel III/CP2 installateur en télécommunications. (main-d'œuvre) | 0.083 | 64.2 | 5.329 |
| mo056 | h | Ouvrier professionnel II/OP installateur en télécommunications. (main-d'œuvre) | 0.083 | 55.25 | 4.586 |
| % | % | Frais de chantier des unités d'ouvrage | 2 % | 183.265 | 3.665 |
|  |  | Coûts directs |  |  | 186.930 |

Déchets:
- pose: mt40mto130b; facteur de déchet 0.011

## Ressources

**mt40mto130b** m Câble de 50 paires (50x2x0,50 mm)
Données techniques: Coût énergétique 10.990 MJ; Émission de CO2 0.277 kg; Code CED 17 04 11; Masse de l'élément 0.297 kg; Volume 0.000198 m3
Déchets:
- emballage: re150101 Emballages en papier et en carton. (composant de déchet); quantité 0.078 kg; Code CED 15 01 01; Masse de l'élément 1 kg; Volume 0.001333 m3
