# Mât pour fixation d'antennes

- Propriété du fichier: CYPE Ingenieros S.A.
- Format: FIEBDC-3/2016
- Logiciel: Générateur de prix de la construction. CYPE Ingenieros, S.A.
- Date: 19/06/2024
- Zone géographique: Maroc
- Devise: MAD
- Coûts indirects: 3 %
- Frais généraux: 13 %
- Bénéfice: 6 %
- TVA: 20 %

## T Équipements techniques

### TT Installations de télécommunication

#### TTX Réseaux de câbles co-axiaux

**TTX030** U Mât pour fixation d'antennes.
Mât pour fixation de 1 antenne, de tube en acier avec traitement anticorrosion, de 1,65 m de hauteur, 35 mm de diamètre et 1,5 mm d'épaisseur. Comprend, les ancrages et les accessoires nécessaires pour être correctement installée.
Inclut: Implantation. Montage.
Critère pour le métré: Nombre d'unités prévues, selon documentation graphique du Projet.
Critère pour le mémoire: On mesurera le nombre d'unités réellement exécutées selon les spécifications du Projet.

| Code | U | Désignation | Quantité | Prix | Montant |
|---|---|---|---|---|---|
| mt40saf010aj | U | Mât pour fixation d'antennes, en tube d'acier avec traitement anticorrosion, de 1,65 m de hauteur, 35 mm de diamètre et 1,5 mm d'épaisseur, assemblage par emboîtement. Comprend les accessoires. (matériau) | 1 | 167.51 | 167.510 |
| mt40saf011m | U | Crochets d'accroche à l'ouvrage en L pour mât, pour mise en place en surface, de 200 mm de longueur et 4 mm d'épaisseur, avec collier. (matériau) | 1 | 69.29 | 69.290 |
| mo001 | h | Compagnon professionnel III/CP2 installateur en télécommunications. (main-d'œuvre) | 0.945 | 59.53 | 56.256 |
| mo056 | h | Ouvrier professionnel II/OP installateur en télécommunications. (main-d'œuvre) | 0.945 | 51.22 | 48.403 |
| % | % | Frais de chantier des unités d'ouvrage | 2 % | 341.459 | 6.829 |
|  |  | Coûts directs |  |  | 348.288 |

Déchets:
- pose: mt40saf011m; facteur de déchet 0.02

## Ressources

**mt40saf010aj** U Mât pour fixation d'antennes
Données techniques: Coût énergétique 26.557 MJ; Émission de CO2 1.403 kg
Déchets:
- emballage: re150101 Emballages en papier et en carton. (composant de déchet); quantité 0.03 kg; Code CED 15 01 01; Masse de l'élément 1 kg; Volume 0.001333 m3

**mt40saf011m** U Crochets d'accroche à l'ouvrage en L pour mât
Données techniques: Coût énergétique 7.180 MJ; Émission de CO2 0.367 kg; Code CED 17 04 05; Masse de l'élément 0.484 kg; Volume 0.00023 m3
Déchets:
- emballage: re170203 Plastique. (composant de déchet); quantité 0.025 kg; Code CED 17 02 03; Masse de l'élément 1 kg; Volume 0.001667 m3
